# ADECUACION A CENTRO DE PILATES, c/Jazmineras local 6, Sevilla

- Propiedad del archivo: SOFT S.A.
- Formato: FIEBDC-3/2002
- Programa: Presto 8.8
- Fecha de los precios: 22/05/2026
- Divisa: EUR
Importe: 1645.49

## 01 DEMOLICIONES

**01.01** ud Desmontaje de carpintería de metálica exterior.
11 ud
Desmontaje de carpintería metálica (puerta, reja o ventana) situada en fachada, de menos de 3 m² de superficie, con medios manuales, sin aprovechamiento.
Incluye: Desmontaje del elemento, desmontaje de tapajuntas y resto de emelentos existentes. Retirada y acopio del material desmontado. Limpieza de los restos de obra. Carga manual del material desmontado y restos de obra sobre camión o contenedor y trasnporte a vertedero
Medicion a certificar: unidad desmontada segun criterios de proyecto.

| Medición | Uds. | Parcial |
|---|---|---|
| rejas | 4 | 4.00 |
| puertas acceso | 4 | 4.00 |
| ventanas | 3 | 3.00 |
| Total |  | 11 |

**01.02** m2 Demolición cerramiento local
41.21 m2
Demolición de cerramiento existente de bloques de hormigon, con medios manuales, sin afectar a la estabilidad de los elementos constructivos contiguos.
Incluye: Demolición de la fábrica y sus revestimientos, p.p vuelta de mochetas. Fragmentación de los escombros en piezas manejables. Retirada y acopio de escombros. Limpieza de los restos de obra. Carga manual de escombros sobre camión o contenedor y transporte a vertedero.
Medicion a certificar: superficie demolida segun criterios de proyecto.

| Medición | Uds. | Largo | Alto | Parcial |
|---|---|---|---|---|
| fachadac/Jazmineras | 1 | 4.13 | 2.8 | 11.56 |
|  | 1 | 5.2 | 2.8 | 14.56 |
|  | 1 | 3.96 | 2.8 | 11.09 |
| fachada c/Angel O.T. | 1 | 1.43 | 2.8 | 4.00 |
| Total |  |  |  | 41.21 |

**01.011** ud Demolicion de accesos mediante peldaños
3 ud
Demolición de acceso a local desde la via publica, compuesto por 2/3 peldaños, con medios manuales/mecanicos, sin afectar a la estabilidad de los elementos constructivos contiguos.
Incluye: Demolición de la fábrica y sus revestimientos. Fragmentación de los escombros en piezas manejables. Retirada y acopio de escombros. Limpieza de los restos de obra. Carga manual de escombros sobre camión o contenedor y transporte a vertedero.
Medicion a certificar: unidad de acceso demolida segun criterios de proyecto.

| Medición | Uds. | Parcial |
|---|---|---|
| fachadac/Jazmineras | 3 | 3.00 |
| Total |  | 3 |

## D5 ALBAÑILERÍA

**003.11** m2 Base de relleno-paviemnto
230 m2
Capa de Relleno de forjado existente de espesor medio aproximado 5-10cm, compuesto por:
-Relleno aligerado para regularizacion, entre 5-10cm espesor, de hormigón ligero, de resistencia a compresión 2,0 MPa y 690 kg/m³ de densidad, confeccionado en obra con arcilla expandida y cemento gris, acabado con capa de regularización de mortero de cemento, industrial, M-5 de 2 cm de espesor, fratasada y limpia. Incluso banda de panel rígido de poliestireno expandido para la preparación de las juntas perimetrales de dilatación.
Medicion a certificar: superficie ejecutada segun criterios de proyecto.

| Medición | Uds. | Largo | Parcial |
|---|---|---|---|
| local completo | 1 | 230 | 230.00 |
| Total |  |  | 230 |

**D5.01** ud Formacion de plataforma+rampa acceso
1 ud
Formacion de plataforma y rampa acceso segun diseño de documentacion grafica de proyecto (aprox.3x1.5m aceso +3x1.5m rampa) para salvar desnivel aproximado de 30cm entre la via publica y cota del local terminada, ejecutada mediante citaras de ladrillo y rasillones ceramicos tomador con mortero de cemento y base superior de 5 cm como capa de compresion para dicho elemento reforzada,incluso enfoscado de lateral de rampa asi como escalon de acceso peatonal lateral.
Medicion a certifcar: unidad ejecutada segun criterios de proyecto.

| Medición | Uds. | Parcial |
|---|---|---|
| acceso | 1 | 1.00 |
| Total |  | 1 |

**D05.2** m2 Cerramiento Tipo 1.Tabique PYL 15/48/15+LR
98.94 m2
Tabique 15/48/15+LR (2 placas normal, hidrofuga en zonas humedas), con placas de yeso laminado, de 78 mm de espesor total, con nivel de calidad del acabado estándar (Q2), formado por una estructura simple de perfiles de chapa de acero galvanizado de 48 mm de anchura, a base de montantes (elementos verticales) separados 400 mm entre sí,con disposición reforzada "H" y canales (elementos horizontales), a la que se atornillan 2 placas en total (una placa tipo normal en cada cara, de 15 mm de espesor cada placa); aislamiento acústico mediante panel semirrígido de lana mineral, espesor 45 mm, según UNE-EN 13162, en el alma. Refuerzos para muebles de cocina, encimeras, calderas, radiadores, aparatos sanitarios etc Incluso banda acústica de dilatación autoadhesiva; fijaciones para el anclaje de canales y montantes metálicos; tornillería para la fijación de las placas; cinta de papel con refuerzo metálico y pasta y cinta para el tratamiento de juntas.
Se colocara placa hidrofuga en la cara exterior de los nucleos humedos.
Medicion a certificar: superficie ejecutada segun criterios de proyecto, compensando huecos existentes con vueltas de mochetas,dinteles y tapetas de cierre.

| Medición | Uds. | Largo | Alto | Parcial |
|---|---|---|---|---|
| oficina 2-recepcion | 1 | 3.96 | 4.52 | 17.90 |
| sala privada-recepcion | 1 | 0.36 | 3.1 | 1.12 |
| zona recepcion-aseo | 1 | 8.18 | 3.1 | 25.36 |
|  | 1 | 1.58 | 3.1 | 4.90 |
|  | 1 | 2.4 | 3.1 | 7.44 |
|  | 1 | 2.4 | 3.1 | 7.44 |
| zona espacio comunidad | 1 | 4.56 | 3.1 | 14.14 |
|  | 1 | 3.93 | 3.1 | 12.18 |
|  | 1 | 1.13 | 3.1 | 3.50 |
|  | 1 | 1.6 | 3.1 | 4.96 |
| Total |  |  |  | 98.94 |

**D001** m2 Cerramiento Tipo 2.Tabique PYL 15/48/DM16/15+LR
51.26 m2
Tabique 15/48/DM16/15+LR (2 placas normal+Panel DM16mm, hidrofuga en zonas humedas), con placas de yeso laminado, de 94 mm de espesor total, con nivel de calidad del acabado estándar (Q2), formado por una estructura simple de perfiles de chapa de acero galvanizado de 48 mm de anchura, a base de montantes (elementos verticales) separados 400 mm entre sí,con disposición reforzada "H" y canales (elementos horizontales), a la que se atornillan 2 placas en total (una placa tipo normal en cada cara, de 15 mm de espesor cada placa) y un panel DM de 16mm; aislamiento acústico mediante panel semirrígido de lana mineral, espesor 45 mm, según UNE-EN 13162, en el alma. Refuerzos para muebles de cocina, encimeras, calderas, radiadores, aparatos sanitarios etc Incluso banda acústica de dilatación autoadhesiva; fijaciones para el anclaje de canales y montantes metálicos; tornillería para la fijación de las placas; cinta de papel con refuerzo metálico y pasta y cinta para el tratamiento de juntas.
Se colocara placa hidrofuga en la cara exterior de los nucleos humedos.
Se colocacran refuerzo tipo "madera encofrar" para la colocacion de los TRX, segun dossier de la franquicia.
Medicion a certificar: superficie ejecutada segun criterios de proyecto, compensando huecos existentes con vueltas de mochetas,dinteles y tapetas de cierre.

| Medición | Uds. | Largo | Alto | Parcial |
|---|---|---|---|---|
| sala grupal | 1 | 4.89 | 3.1 | 15.16 |
|  | 1 | 7.27 | 3.1 | 22.54 |
|  | 1 | 3 | 4.52 | 13.56 |
| Total |  |  |  | 51.26 |

**D002** m2 Cerramiento Tipo 3.Tabique PYL 2x12.5/48/12.5/12.5F+LR
7.35 m2
Tabique 2x12.5/48/2x12.5+LR (2 placas normal, hidrofuga en zonas humedas y exterior tipo fonoabsorbente), con placas de yeso laminado, de 98 mm de espesor total, con nivel de calidad del acabado estándar (Q2), formado por una estructura simple de perfiles de chapa de acero galvanizado de 48 mm de anchura, a base de montantes (elementos verticales) separados 400 mm entre sí,con disposición reforzada "H" y canales (elementos horizontales), a la que se atornillan 4 placas en total (una placa tipo normal en cada cara, de 15 mm de espesor cada placa); aislamiento acústico mediante panel semirrígido de lana mineral, espesor 45 mm, según UNE-EN 13162, en el alma. Refuerzos para muebles de cocina, encimeras, calderas, radiadores, aparatos sanitarios etc Incluso banda acústica de dilatación autoadhesiva; fijaciones para el anclaje de canales y montantes metálicos; tornillería para la fijación de las placas; cinta de papel con refuerzo metálico y pasta y cinta para el tratamiento de juntas.
Se colocara placa hidrofuga en la cara exterior de los nucleos humedos.
Se colocara placa fonoabsorbente en cara exterior a sala
Altura de panel DM maxima 3.10m
Medicion a certificar: superficie ejecutada segun criterios de proyecto, compensando huecos existentes con vueltas de mochetas,dinteles y tapetas de cierre.

| Medición | Uds. | Largo | Alto | Parcial |
|---|---|---|---|---|
| aseo | 1 | 2.37 | 3.1 | 7.35 |
| Total |  |  |  | 7.35 |

**D05.1** m2 Cerramiento Tipo 4.Trasdosado PYL. 48/15+LR
243.99 m2
Trasdosado autoportante de 63mm de espesor, compuesto placa de cartón-yeso de 15mm de espesor, fijada a estructura metálica por una cara, canal en suelo y techo, y montantes de 46 mm, cada 400 mm con disposición reforzada "H" (altura tabique 4.52/3.10m), y canales horizontales, dando un ancho total terminado de 63mm, con colocación en interior de aislamiento de panel de lana de roca 50 kg/m3 0.04w/mK e=50mm colocado adherido. Incluso p.p. de medios auxiliares, replanteos, dinteles, recibido de cajas de persiana, recibido de premarcos, formación de jambas, ejecución de encuentros y elementos especiales, tornillería, masillado y encintado de placas de pladur y refuerzos metálicos en esquinas, limpieza final y retirada de escombros, placas tipo WR según proyecto, con p.p. de colocación de banda tipo fibrasonic de 4 mm. de espesor en todo el perímetro, para evitar puentes fónicos. Refuerzos para muebles de cocina, encimeras, calderas, radiadores, aparatos sanitarios etc. recibido de tubos, cajas y cajetines de instalaciones, dejándolas listas para pintar o recibir el revestimiento adecuado según detalle de proyecto. Totalmente terminado según normativa vigente, siguiendo las recomendaciones del Cuaderno de Prescripciones marca comercial, y del documento sectorial de montaje ATEDY, y ejecutado por un proveedor e instalador Oficial.
Se colocara placa hidrofuga en la cara exterior de los nucleos humedos.
Medicion a certificar: superficie ejecutada segun criterios de proyecto, deduciendo huecos mayores de 2m² y compensando el resto de huecos existentes con vueltas de mochetas y dinteles.

| Medición | Uds. | Largo | Alto | Parcial |
|---|---|---|---|---|
| en fachadas | 1 | 5.37 | 3.1 | 16.65 |
|  | 1 | 1.53 | 3.1 | 4.74 |
|  | 1 | 1.7 | 3.1 | 5.27 |
|  | 1 | 1.7 | 3.1 | 5.27 |
|  | 1 | 1.13 | 3.1 | 3.50 |
|  | 1 | 4.91 | 3.1 | 15.22 |
|  | 1 | 4.7 | 3.1 | 14.57 |
|  | 1 | 3.4 | 3.1 | 10.54 |
| en medianeras | 1 | 26.03 | 4.52 | 117.66 |
|  | 1 | 7.02 | 4.52 | 31.73 |
| pilares intermedios | 1 | 2.35 | 3.1 | 7.29 |
|  | 1 | 2.12 | 3.1 | 6.57 |
| bajo carp.fachada |  |  |  |  |
| V1 | 1 | 4.12 | 0.3 | 1.24 |
| V2 | 1 | 5.2 | 0.3 | 1.56 |
| V3 | 1 | 3.96 | 0.3 | 1.19 |
| V4 | 1 | 1.88 | 0.3 | 0.56 |
| V5 | 1 | 1.43 | 0.3 | 0.43 |
| Total |  |  |  | 243.99 |

**D003** m2 Cerramiento Tipo 5.Trasdosado PYL+48/DM16mm/15+LR
44.88 m2
Trasdosado autoportante de 79mm de espesor, compuesto por tablero DM 16MM, placa de cartón-yeso de 15mm de espesor, fijada a estructura metálica por una cara, canal en suelo y techo, y montantes de 46 mm, cada 400 mm con disposición reforzada "H" (altura tabique 4.52/3.10m), y canales horizontales, dando un ancho total terminado de 79mm, con colocación en interior de aislamiento de panel de lana de roca 50 kg/m3 0.04w/mK e=50mm colocado adherido. Incluso p.p. de medios auxiliares, replanteos, dinteles, recibido de cajas de persiana, recibido de premarcos, formación de jambas, ejecución de encuentros y elementos especiales, tornillería, masillado y encintado de placas de pladur y refuerzos metálicos en esquinas, limpieza final y retirada de escombros, placas tipo WR según proyecto, con p.p. de colocación de banda tipo fibrasonic de 4 mm. de espesor en todo el perímetro, para evitar puentes fónicos. Refuerzos para muebles de cocina, encimeras, calderas, radiadores, aparatos sanitarios etc. recibido de tubos, cajas y cajetines de instalaciones, dejándolas listas para pintar o recibir el revestimiento adecuado según detalle de proyecto. Totalmente terminado según normativa vigente, siguiendo las recomendaciones del Cuaderno de Prescripciones marca comercial, y del documento sectorial de montaje ATEDY, y ejecutado por un proveedor e instalador Oficial.
Se colocara placa hidrofuga en la cara exterior de los nucleos humedos.
Se colocacran refuerzo tipo "madera encofrar" para la colocacion de los TRX, segun dossier de la franquicia.
Altura de panel DM maxima 3.10m
Medicion a certificar: superficie ejecutada segun criterios de proyecto, deduciendo huecos mayores de 2m² y compensando el resto de huecos existentes con vueltas de mochetas y dinteles.

| Medición | Uds. | Largo | Alto | Parcial |
|---|---|---|---|---|
| sala grupal | 1 | 0.45 | 3.1 | 1.40 |
|  | 1 | 9.62 | 4.52 | 43.48 |
| Total |  |  |  | 44.88 |

**D05.41** m2 Incorporacion aislamiento acustico en tabique PYL
140.23 m2
Suministro e Incorporacion aislamiento acustico en tabique PYL mediante incorporacion en el alma del tabique, de panel semirrígido de espuma de poliuretano de 2000x1000 mm y 30 mm de espesor (tipo Copopren).
Medicion a certificar: superficie segun criterios de proyecto.

| Medición | Uds. | Largo | Alto | Parcial |
|---|---|---|---|---|
| para sala grupal |  |  |  |  |
| interior tabiques | 51.26 |  |  | 51.26 |
|  | 7.35 |  |  | 7.35 |
|  | 1 | 2.81 | 3.1 | 8.71 |
| trasdosados | 44.88 |  |  | 44.88 |
|  | 1 | 4.7 | 3.1 | 14.57 |
| para sala privada | 1 | 3.98 | 3.1 | 12.34 |
|  | 1 | 0.36 | 3.1 | 1.12 |
| Total |  |  |  | 140.23 |

**D5666** m2 Aislamiento acustico en falso techo
90.04 m2
Aislamiento acústico a ruido aéreo sobre falso techo, con panel semirrígido de lana mineral, según UNE-EN 13162, no revestido, de 40 mm de espesor, resistencia térmica 1,1 m²K/W, conductividad térmica 0,035 W/(mK).
Medicion a certificar: superficie segun criterios de proyecto.

| Medición | Uds. | Largo | Parcial |
|---|---|---|---|
| Sala Grupal | 1 | 78.41 | 78.41 |
| Sala Privada | 1 | 11.63 | 11.63 |
| Total |  |  | 90.04 |

**LPM020** ud Armazon metalico puerta corredera 62/72/82cm
6 ud
Suministro y colocacion de Armazón metálico de chapa grecada, preparado para alojar la hoja de una puerta corredera simple, de madera, de 62/72/82x203 cm y 4 cm de espesor máximo de hoja, con malla metálica, de mayor altura y anchura que el armazón, para el refuerzo del encuentro entre el armazón y la pared, fijada al armazón con clips; colocación en pared PYL o fábrica para revestir con mortero o con yeso, de 9 cm de espesor total, incluyendo la fábrica y el revestimiento.
Medicion a certificar: unidad colocada segun criterios de proyecto.

| Medición | Uds. | Parcial |
|---|---|---|
| P3 | 3 | 3.00 |
| P4 | 2 | 2.00 |
| P5 | 1 | 1.00 |
| Total |  | 6 |

**02.05** ud Recibido de premarco de madera en puertas de paso
2 ud
Colocación y fijación de precerco de madera de pino, simultáneo a la ejecucion de tabiqueria de PYL, para fijar posteriormente, sobre él, el marco de la carpintería exterior de hasta 2 m² de superficie.
Medicion a certificar: unidad colocada segun criterios de proyecto.

| Medición | Uds. | Parcial |
|---|---|---|
| P1 | 1 | 1.00 |
| P2 | 1 | 1.00 |
| Total |  | 2 |

**06.09** ud Ayudas albañileria Instalacion Electricidad
1 ud
Ayudas de albañileria necesarias para la Instalacion de Electricidad establecida en proyecto, incluyendo catas, apertura de regolas, zanjas, aperturas de huecos de paso, recogido/fijacion de tubos,cajas o cajillos y cualquier otra actuacion de albañileria necesaria para la correcta ejecucion de la instalacion.
Medicion a certifcar: unidad ejecutada segun criterios de proyecto.

**06.07** ud Ayudas albañileria Instalacion Fontaneria-Saneamiento
1 ud
Ayudas de albañileria necesarias para la Instalacionde Fontaneria-Saneamiento establecida en proyecto, incluyendo catas, apertura de regolas en paramentos y en rellenos de soleria, zanjas, aperturas de huecos de paso en paramentos y taladros de forjados (3uds), sellado de taladros, recogido/fijacion de tubos,cajas o cajillos y cualquier otra actuacion de albañileria necesaria para la correcta ejecucion de la instalacion.
Medicion a certifcar: unidad ejecutada segun criterios de proyecto.

**06.08** ud Ayudas albañileria Instalacion Climatizacion
1 ud
Ayudas de albañileria necesarias para la Instalacion de Climatizacion establecida en proyecto, incluyendo catas, apertura de regolas, zanjas, aperturas de huecos de paso, recogido/fijacion de tubos,cajas o cajillos y cualquier otra actuacion de albañileria necesaria para la correcta ejecucion de la instalacion.
Medicion a certifcar: unidad ejecutada segun criterios de proyecto.

**06.10** ud Ayudas albañileria Instalacion Ventilacion
1 ud
Ayudas de albañileria necesarias para la Instalacion de Ventilacion establecida en proyecto, incluyendo catas, apertura de regolas, zanjas, aperturas de huecos de paso, recogido/fijacion de tubos,cajas o cajillos y cualquier otra actuacion de albañileria necesaria para la correcta ejecucion de la instalacion.
Medicion a certifcar: unidad ejecutada segun criterios de proyecto.

## 09 SANEAMIENTO

**09.011** ud Conexion a red saneameinto general
3 ud
Conexionado de red colgada del local a red general del edificio colgada en planta sotano del mismo, incluso piezas de union y registro.
Medicion a certificar: unidad instalada segun criterios de proyecto

| Medición | Uds. | Parcial |
|---|---|---|
| en sotano |  |  |
| diam 110 | 2 | 2.00 |
| diam 40 | 1 | 1.00 |
| Total |  | 3 |

**ISS020** m Colector suspendido diam 110mm
6.55 m
Colector suspendido insonorizado de red horizontal, formado por tubo de polipropileno, de 110 mm de diámetro y 3,4 mm de espesor, unión a presión con junta elástica, con una pendiente mínima del 1,00%, para la evacuación de aguas residuales (a baja y alta temperatura) y/o pluviales en el interior de la estructura de los edificios. Incluso, material auxiliar para montaje y sujeción a la obra, accesorios y piezas especiales.
Incluye: Pieza "Y" de conexion a red de local, Replanteo del recorrido del colector y de la situación de los elementos de sujeción. Presentación en seco de los tubos. Fijación del material auxiliar para montaje y sujeción a la obra. Montaje, conexionado y comprobación de su correcto funcionamiento. Realización de pruebas de servicio.
Medicion a certificar: longitud en proyeccion horizontal ejecutada segun criterios de proyecto.

| Medición | Uds. | Largo | Parcial |
|---|---|---|---|
| aseo-conexion | 1 | 3.55 | 3.55 |
|  | 1 | 3 | 3.00 |
| Total |  |  | 6.55 |

**ISS0201** m Colector suspendido diam 40mm
1 m
Colector suspendido insonorizado de red horizontal, formado por tubo de polipropileno, de 40 mm de diámetro y 3,4 mm de espesor, unión a presión con junta elástica, con una pendiente mínima del 1,00%, para la evacuación de aguas residuales (a baja y alta temperatura) y/o pluviales en el interior de la estructura de los edificios. Incluso, material auxiliar para montaje y sujeción a la obra, accesorios y piezas especiales.
Incluye: Pieza "Y" de conexion a red de local, Replanteo del recorrido del colector y de la situación de los elementos de sujeción. Presentación en seco de los tubos. Fijación del material auxiliar para montaje y sujeción a la obra. Montaje, conexionado y comprobación de su correcto funcionamiento. Realización de pruebas de servicio.
Medicion a certificar: longitud en proyeccion horizontal ejecutada segun criterios de proyecto.

| Medición | Uds. | Parcial |
|---|---|---|
| punto agua | 1 | 1.00 |
| Total |  | 1 |

**09.02** ud Punto de desagüe de PVC SERIE B 110 mm
3 ud
Suministro y montaje de desagüe de inodoro, desde el inodoro hasta la bajante más cercana o a red colgada según plano de saneamiento, formado por manguetón de PVC, serie B de 110 mm de diámetro y 3,2 mm de espesor, unión pegada con adhesivo, con una pendiente mínima del 1,5%, para la evacuación de aguas residuales en el interior de la estructura de los edificios. Incluso ayudas de albañilería, contratubo, aislamiento con lana de roca, líquido limpiador, adhesivo para tubos y accesorios de PVC, material auxiliar para montaje y sujeción a la obra, accesorios y piezas especiales. Instalado según CTE. DB-HS Salubridad.
Medicion a certificar: unidad instalada segun criterios de proyecto.

| Medición | Uds. | Parcial |
|---|---|---|
| inodoros | 2 | 2.00 |
| pileta | 1 | 1.00 |
| Total |  | 3 |

**09.04** ud Punto de desagüe de PVC SERIE B 40/50 mm
16 ud
Suministro y montaje de desagüe de aparatos sanitarios, de longitudes segun trazado orientativo de documentacion gráfica, formado por tubo de PVC, serie B de 40/50 mm de diámetro y 3 mm de espesor, unión pegada con adhesivo, con una pendiente mínima del 1,5%, con sifón individual en lavabos y lavaderos, para la evacuación de aguas residuales a baja y alta temperatura en el interior de la estructura de los edificios, instalados desde la válvula hasta el bote sifónico, colectores principales o manguetón. Incluso ayudas de albañilería, aislamiento con lana de roca, líquido limpiador, adhesivo para tubos y accesorios de PVC, material auxiliar para montaje y sujeción a la obra, accesorios y piezas especiales. Instalado según CTE. DB-HS Salubridad.
Medicion a certificar: unidad instalada segun criterios de proyecto (desde punto de desague a red general: bajante/colector).

| Medición | Uds. | Parcial |
|---|---|---|
| Lavabos | 2 | 2.00 |
| Duchas | 2 | 2.00 |
| Fregadero ofice | 1 | 1.00 |
| Pileta | 1 | 1.00 |
| Pila agua | 1 | 1.00 |
| Equipos clima | 8 | 8.00 |
| Ventilacion | 1 | 1.00 |
| Total |  | 16 |

**06.001** m2 Impermeabilización WC minusvalidos
8.74 m2
Formación de base de ducha e impermeabilización bajo revestimiento, solado o alicatado cerámico en paramentos verticales y horizontales de locales húmedos mediante lámina impermeabilizante autoadhesiva de betún modificado con elastómero (SBS), LBA-15, con armadura de fieltro de poliéster que actúa como autoprotección superior y plástico desechable siliconado en la cara inferior, de superficie no protegida, previa imprimación con preparador de superficies a base de betunes y resinas acrílicas en dispersión acuosa; preparada para recibir directamente el revestimiento (no incluido en este precio). Incluso p/p de formacion de pendientes, sumidero, prueba de estanqueidad, remates, pequeño resalto en puertas y perfil de contención de aguas, corte y preparación de las láminas asfálticas. Medida la superficie ejecutada.

| Medición | Uds. | Largo | Parcial |
|---|---|---|---|
| aseo 1 | 1 | 8.74 | 8.74 |
| Total |  |  | 8.74 |

## 10 FONTANERÍA

**10.03** ud CANALIZACIÓN PRINCIPAL (PE/Al/PE-X) AF 25 mm
4 ud
Suministro y montaje de canalización principal de agua fría sanitaria, colocada superficialmente y fijada al paramento, formada por tubo de polietileno/aluminio/polietileno reticulado (PE/Al/PE-X), de 25 mm de diámetro interior y 2 mm de espesor (segun tramos de diseño en plano de fontaneria del proyecto de ejecucion), con COQUILLA CONCÉNTRICA AISLANTE de diámetro 25 mm de espesor, instalado desde los cambios de sección de 25 mm a cada entrada de núcleo húmedo. Incluso transporte, montaje, parte proporcional de accesorios tales como válvulas de corte, codos, tés, entronques, derivaciones, reducciones, soportes, dilatadores, purgadores, colectores, pequeño material auxiliar, pruebas hidráulicas y de funcionamiento y puesta en servicio. Todo ello según normativa vigente. Medida la unidad totalmente ejecutada en obra. Totalmente montada, conexionada y probada. Instalada según CTE. DB-HS Salubridad y Normas de la compañía suministradora.
Medicion a certificar: unidad instalada segun criterios de proyecto.

| Medición | Uds. | Largo | Parcial |
|---|---|---|---|
| principal/acometida | 1 | 4 | 4.00 |
| Total |  |  | 4 |

**10.0311** ud CANALIZACIÓN PRINCIPAL (PE/Al/PE-X) AF 20 mm
33 ud
Suministro y montaje de canalización principal de agua fría sanitaria, colocada superficialmente y fijada al paramento, formada por tubo de polietileno/aluminio/polietileno reticulado (PE/Al/PE-X), de 25 mm de diámetro interior y 2 mm de espesor (segun tramos de diseño en plano de fontaneria del proyecto de ejecucion), con COQUILLA CONCÉNTRICA AISLANTE de diámetro 25 mm de espesor, instalado desde los cambios de sección de 25 mm a cada entrada de núcleo húmedo. Incluso transporte, montaje, parte proporcional de accesorios tales como válvulas de corte, codos, tés, entronques, derivaciones, reducciones, soportes, dilatadores, purgadores, colectores, pequeño material auxiliar, pruebas hidráulicas y de funcionamiento y puesta en servicio. Todo ello según normativa vigente. Medida la unidad totalmente ejecutada en obra. Totalmente montada, conexionada y probada. Instalada según CTE. DB-HS Salubridad y Normas de la compañía suministradora.
Medicion a certificar: unidad instalada segun criterios de proyecto.

| Medición | Uds. | Largo | Parcial |
|---|---|---|---|
| repartidor aseos | 1 | 33 | 33.00 |
| Total |  |  | 33 |

**10.04** ud CANALIZACIÓN PRINCIPAL (PE/Al/PE-X) ACS 20 mm
9.8 ud
Suministro y montaje de canalización principal de agua caliente sanitaria y canalizacion de retorno, colocada superficialmente y fijada al paramento, formada por tubo de polietileno/aluminio/polietileno reticulado (PE/Al/PE-X), de 40/32/20 mm de diámetro interior y 2 mm de espesor (segun tramos de diseño en plano de fontaneria del proyecto de ejecucion), con COQUILLA CONCÉNTRICA AISLANTE de diámetro 25 mm de espesor, instalado desde la caldera a las derivaciones de 20 mm de planta baja. Incluso transporte, montaje, parte proporcional de accesorios tales como válvulas de corte, codos, tes, entronques, derivaciones, reducciones, soportes, dilatadores, purgadores, colectores, pequeño material auxiliar, pruebas hidráulicas y de funcionamiento y puesta en servicio. Todo ello según normativa vigente. Medida la unidad totalmente ejecutada en obra. Totalmente montada, conexionada y probada. Instalada según CTE. DB-HS Salubridad y Normas de la compañía suministradora.
Medicion a certificar: unidad instalada segun criterios de proyecto.

**10.05** ud PUNTO SUMINISTRO AF (PE/Al/PE-X) 20x2 AISLAM. 25 mm
9 ud
Suministro y montaje de punto de agua fría sanitaria, colocada empotrada, desde la llave de corte del nucleo humedo hasta el punto a servir, formada por tubo de polietileno/aluminio/polietileno reticulado (PE/Al/PE-X), de 16/20 mm de diámetro interior y 2 mm de espesor, con COQUILLA CONCÉNTRICA AISLANTE de diámetro 25 mm de espesor. Incluso transporte, montaje, parte proporcional de accesorios tales como válvulas de corte, codos, tes, entronques, derivaciones, reducciones, soportes, dilatadores, purgadores, colectores, pequeño material auxiliar, pruebas hidráulicas y de funcionamiento y puesta en servicio. Todo ello según normativa vigente. Medida la unidad totalmente ejecutada en obra. Totalmente montada, conexionada y probada. Instalada según CTE. DB-HS Salubridad y Normas de la compañía suministradora.
Medicion a certificar: unidad instalada segun criterios de proyecto.

| Medición | Uds. | Parcial |
|---|---|---|
| Lavabo | 2 | 2.00 |
| Inodoro | 2 | 2.00 |
| Duchas | 2 | 2.00 |
| Pileta | 1 | 1.00 |
| Pila toma agua | 1 | 1.00 |
| Fregadero ofice | 1 | 1.00 |
| Total |  | 9 |

**10.06** ud PUNTO SUMINISTRO ACS (PE/Al/PE-X) 20x2 AISLAM. 25 mm
5 ud
Suministro y montaje de punto de agua fría sanitaria, colocada empotrada, desde la llave de corte del nucleo humedo hasta el punto a servir, formada por tubo de polietileno/aluminio/polietileno reticulado (PE/Al/PE-X), de 16/20 mm de diámetro interior y 2 mm de espesor, con COQUILLA CONCÉNTRICA AISLANTE de diámetro 25 mm de espesor. Incluso transporte, montaje, parte proporcional de accesorios tales como válvulas de corte, codos, tes, entronques, derivaciones, reducciones, soportes, dilatadores, purgadores, colectores, pequeño material auxiliar, pruebas hidráulicas y de funcionamiento y puesta en servicio. Todo ello según normativa vigente. Medida la unidad totalmente ejecutada en obra. Totalmente montada, conexionada y probada. Instalada según CTE. DB-HS Salubridad y Normas de la compañía suministradora.
Medicion a certificar: unidad instalada segun criterios de proyecto.

| Medición | Uds. | Parcial |
|---|---|---|
| Lavabo | 2 | 2.00 |
| Duchas | 2 | 2.00 |
| Fregadero ofice | 1 | 1.00 |
| Total |  | 5 |

**SAI020** ud Inodoro ROCA GAP RIMLESS
1 ud
Inodoro de porcelana sanitaria, con salida para conexión vertical/horizontal, modelo GAP RIMLESS de Roca, blanco,con soporte/bastidor, cisterna y pulsador, taza con salida horizontal, asiento y tapa amortiguada. Incluso conexión a la red de evacuación existente, elementos de fijación y silicona para sellado de juntas. Incluso ayudas de albañilera
Incluye: Replanteo. Colocación y fijación del aparato. Montaje del desagüe. Conexión a la red de evacuación. Conexión a la red de agua fría. Comprobación de su correcto funcionamiento. Sellado de juntas.
Medicion a certificar: unidad colocada segun criterios de proyecto.

| Medición | Uds. | Parcial |
|---|---|---|
| aseo 2 | 1 | 1.00 |
| Total |  | 1 |

**SASA** ud Inodoro adaptado accesible ROCA ACCESS
1 ud
Suministro e instalación de inodoro de porcelana sanitaria, suspendido, con salida para conexión horizontal, modelo ACCESS de Roca, blanco, con soporte/bastidor cisterna empotrada y pulsador, taza con salida horizontal y asiento amortiguado. Incluso conexión a la red de evacuación existente, tornillos de fijación, llave de regulación,colocación, sellado y ayudas de albañilería. Instalado según CTE e instrucciones del fabricante (con marcado CE, según norma une indicada en plan
de control de calidad de proyecto). Totalmente instalado, conexionado, probado y en funcionamiento.
Medicion a certificar: unidad colocada segun criterios de proyecto.

| Medición | Uds. | Parcial |
|---|---|---|
| aseo 1 | 1 | 1.00 |
| Total |  | 1 |

**SAL005** ud Lavabo sobre encimera, de porcelana sanitaria ROCA TENET
1 ud
Suministro y colocacion de lavabo de porcelana sanitaria, sobre encimera surface blanca, modelo TENET de ROCA, y desagüe/sifon visto, acabado cromado. Incluso conexión a la red de evacuación existente, juego de fijación y silicona para sellado de juntas.
Incluye: Replanteo. Colocación y fijación del aparato. Montaje del desagüe. Conexión a la red de evacuación. Comprobación de su correcto funcionamiento. Sellado de juntas. Incluso ayudas de albañilera
Medicion a certificar: unidad instalada segun criterios de proyecto.

| Medición | Uds. | Parcial |
|---|---|---|
| aseo 2 | 1 | 1.00 |
| Total |  | 1 |

**SAL0051** ud Encimera Surface 600mm
1 ud
Suministro y colocacion de encimera surface, modelo a definir, color blanco, de 60x45x10cm. Incluso escuadras/ juego de fijación y silicona para sellado de juntas.
Incluye: Replanteo. Colocación, fijación del materiral y ayudas de albañilera
Medicion a certificar: unidad instalada segun criterios de proyecto.

| Medición | Uds. | Parcial |
|---|---|---|
| aseo 2 | 1 | 1.00 |
| Total |  | 1 |

**SASD34** ud Lavabo adaptado/accesible
1 ud
Suministro y colocacion de Lavamanos suspendido accesible para personas con discapacidad de porcelana vitrificada, color blanco marca PORCELANOSA modelo ACCESS, formado por lavamanos, soportes neumático con tope de goma, rebosadero integral y orificios insinuados para grifería. construido según CTE, e instrucciones del fabricante, incluso colocación. sellado y ayudas de albañilería.
Incluye: desagüe/sifon visto, acabado cromado. Replanteo. Colocación y fijación del aparato. Montaje del desagüe. Conexión a la red de evacuación. Comprobación de su correcto funcionamiento. Sellado de juntas.
Medicion a certificar: unidad colocada segun criterios de proyecto.

| Medición | Uds. | Parcial |
|---|---|---|
| aseo 1 | 1 | 1.00 |
| Total |  | 1 |

**SAD025** ud Plato de ducha extraplano
1 ud
Suministro e instalación de plato de ducha modelo extraplano, de dimension 140X80color blanco, marca Roca o similar, con juego de desagüe, completamente montada y puesta en servicio. Incluso, replanteo, fijaciones, sellado de juntas con silicona. Instalado según CTE e instrucciones del fabricante. Totalmente instalado, conexionado, probado y en funcionamiento.
Medicion a certificar: unidad instalada segun criterios de proyecto.

| Medición | Uds. | Parcial |
|---|---|---|
| aseo 2 | 1 | 1.00 |
| Total |  | 1 |

**SAS1** ud Pileta
1 ud
Suministro y colocacion de pileta de porcelana vitrificada con rejilla, color blanco marca/modelo Roca a definir
Incluso colocación. Replanteo. Colocación y fijación del aparato. Montaje del desagüe. Conexión a la red de evacuación. Sellado de juntas. Comprobación de su correcto funcionamiento.
Medicion a certificar: unidad colocada segun criterios de proyecto.

| Medición | Uds. | Parcial |
|---|---|---|
| pileta en FA2 | 1 | 1.00 |
| Total |  | 1 |

**DDD23** ud Griferia para pileta
1 ud
Suministro y colocacion de grifería mural bimando para pileta can caño giratorio, marca ROCA, con aireador, desagüe automático, enlaces de alimentación flexible, y llaves de regulación; construido según CTE/DB-HS 4 e instrucciones del fabricante.
Incluye: Replanteo. Colocación. Conexionado. Comprobación de su correcto funcionamiento.
Medicion a certificar: unidad instalada segun criterios de proyecto.

| Medición | Uds. | Parcial |
|---|---|---|
| pileta en FA2 | 1 | 1.00 |
| Total |  | 1 |

**SGL020** ud Grifería monomando para lavabo.ROCA MONODIN-N
1 ud
Grifería monomando formada por grifo mezclador monomando para lavabo, modelo MONODIN-N de Roca, acabado cromado, con cartucho cerámico, aireador y sin desagüe automático, con cuerpo empotrado incluido. Incluso elementos de conexión, válvula antirretorno y dos llaves de paso. Incluso ayudas de albañilera
Incluye: Replanteo. Colocación. Conexionado. Comprobación de su correcto funcionamiento.
Medicion a certificar: unidad instalada segun criterios de proyecto.

| Medición | Uds. | Parcial |
|---|---|---|
| aseo 2 | 1 | 1.00 |
| Total |  | 1 |

**DSDA23** ud Grifería monomando para lavabo adaptado/accesible
1 ud
Grifería accesible monomando formada por grifo mezclador monomando mural para lavabo Marca Roca, de latón, acabado cromado, con cartucho cerámico, aireador y sin desagüe automático, con cuerpo empotrado incluido. Incluso elementos de conexión, válvula antirretorno y dos llaves de paso. Incluso ayudas de albañilera
Incluye: Replanteo. Colocación. Conexionado. Comprobación de su correcto funcionamiento.
Medicion a certificar: unidad instalada segun criterios de proyecto.

| Medición | Uds. | Parcial |
|---|---|---|
| aseo 1 | 1 | 1.00 |
| Total |  | 1 |

**SGD020** ud Grifería monomando para ducha. .ROCA MONODIN-N
1 ud
Kit de ducha monomando, formada por grifo mezclador monomando mural para ducha, modelo MONODIN-NDE Roca, acabado cromado, con cartucho cerámico, aireador, inversor, equipo de ducha formado por mango de ducha y flexible de latón, ducha de mano de latón, rociador de latón de 300 mm de diámetro, con cuerpo empotrado incluido. Incluso elementos de conexión, válvula antirretorno y dos llaves de paso. Incluso ayudas de albañilera
Incluye: Colocación. Conexionado y comprobación de su correcto funcionamiento
PVP Material: 178,80€
Medicion a certificar: unidad instalada segun criterios de proyecto.

| Medición | Uds. | Parcial |
|---|---|---|
| aseo 2 | 1 | 1.00 |
| Total |  | 1 |

**SDSASD56** ud Grifería monomando para ducha adaptado/accesible
1 ud
Kit de ducha monomando accesible, formada por grifo mezclador monomando mural para ducha marca Roca, de latón, acabado cromado color negro, con cartucho cerámico, aireador, inversor, equipo de ducha formado por mango de ducha y flexible de latón, ducha de mano de latón, rociador de latón de 300 mm de diámetro, con cuerpo empotrado incluido. Incluso elementos de conexión, válvula antirretorno y dos llaves de paso. Incluso ayudas de albañilera
Incluye: Colocación. Conexionado y comprobación de su correcto funcionamiento
Medicion a certificar: unidad instalada segun criterios de proyecto.

| Medición | Uds. | Parcial |
|---|---|---|
| aseo 1 | 1 | 1.00 |
| Total |  | 1 |

**10.011** ud Termo electrico acumulador 80L
2 ud
SuminIstro y colocacion de Termo eléctrico, en zona de falso techo, para el servicio de A.C.S., vertical, modelo LineaAqua E-SD 80 ES C4 "SAUNIER DUVAL", capacidad 80 l, potencia 1,5 kW, eficiencia energética clase C, perfil de consumo M, de 815x450x485 mm.
Incluso válvula de seguridad antirretorno, llaves de corte de esfera, latiguillos flexibles, tanto en la entrada de agua como en la salida. Totalmente montado, conexionado y probado.
Incluye: Replanteo. Colocación. Conexionado. Comprobación de su correcto funcionamiento.
Medicion a certificar: unidad instalada segun criterios de proyecto.

| Medición | Uds. | Parcial |
|---|---|---|
| aseos | 2 | 2.00 |
| Total |  | 2 |

## 11 ELECTRICIDAD

**11.001** ml Derivacion individual 4x16mm²+TT
50 ml
Suministro y montaje de cableado de Derivación Individual (DI) de abastecimiento eléctrico, en sistema trifásico, formado por conductor multipolar de cobre aislado para una tensión nominal de 0,6/1kV de tipo RZ1-K (AS) Cca-s1b,d1,a1 de 4x16 + TT16 mm2 de sección, no propagador de la llama ni del incendio, con baja opacidad de humos y bajo índice de acidez de los gases de la combustión; instalado bajo tubo de PVC DN63mm. Comprende todos los trabajos, materiales y medios auxiliares necesarios para dejar la unidad completa, totalmente instalada, probada y en perfecto estado de funcionamiento, segun Planos y demas Documentos de Proyecto, indicaciones de la D.F. y normativa vigente. Conforme a REBT, ITC-BT-15, NTE-IEB, UNE-HD 60364-1:2009 y UNE-HD 60364-1:2009/A11:2018. Cableado conforme UNE-EN 60332-1-2-3 y UNE 21123-4:2017. Materiales con marcado CE y Declaración de Prestaciones (CPR) según Reglamento Europeo (UE) 305/2011.
Medicion a certificar: longitud ejecutada desde modulo contador hasta cuadro de mando.

| Medición | Uds. | Largo | Parcial |
|---|---|---|---|
| estimacion recorrido | 1 | 50 | 50.00 |
| Total |  |  | 50 |

**11.01** ud Cuadro General de Proteccion
1 ud
Suministro e instalación de Cuadro eléctrico para local completo segun esquema electrico de documentacion grafica de proyecto, formado por caja aislante de empotrar con capacidad hasta 60 elementos, con puerta opaca, cuerpo de empotrar con pretroqueles laterales y en el fondo para el acceso de cables, marco frontal de fijación rápida, puertas fácilmente desmontables, incluso tapa y tornillos de precinto, tapaventanas y etiquetas adhesivas para el marcaje de circuitos. Incluye en su interior la aparamenta reflejada según esquema unifilar para dar servicio a todos los circuitos existentes en el esquema unifilar.
Incluso protecciones diferenciales y protecciones contra sobretensiones según esquema unifilar. El cuadro estará mayorado un 30% para albergar posibles ampliaciones. Incluso transporte, montaje, conexionado, parte proporcional de accesorios y soportes, pequeño material auxiliar, ayudas de albañilería, pruebas y puesta en funcionamiento. Todo ello según normativa vigente.
Medicion a ceritificar: unidad instalada segun criterios de proyecto.
Claves: embarrado, interruptor, magnetotérmico, corte, automático, diferencial, cableado, perfil, doble, conexión, caja, elevación, electricidad, cuadro, puerta, protección, aislamiento, empotrable

| Medición | Uds. | Parcial |
|---|---|---|
| recepcion | 1 | 1.00 |
| Total |  | 1 |

**11.02** ud Circuito monofasico 1.5 mm²
9 ud
Suministro e instalación de circuito eléctrico monofásico realizado con tres conductores unipolares de cobre con aislamiento ES07Z1-K(AS) de sección 1,5 mm2 (1x1,5+1x1,5+TT1,5 mm2). La fase, neutro y conductor de protección debidamente identificados (marrón, azul claro y bicolor amarillo-verde, respectivamente). En ejecución empotrada, montaje bajo tubo de PVC corrugado (no propagador de la llama) reforzado de 16 mm de diámetro, con resistencia a compresión mayor de 320 N y resistencia al impacto mayor de 2 Julios, según UNE-EN 50.086, UNE-EN 61.386 y UNE-EN 60.423. Incluso transporte, montaje, conexionado, parte proporcional de accesorios, cajas de registro y derivación, regletas de conexión, tapones, separadores, manguitos, soportes, pequeño material auxiliar, ayudas de albañilería, pruebas y puesta en funcionamiento. Todo ello según normativa vigente. Medida la unidad ejecutada desde la cuadro de mando y protección hasta la caja de registro del último recinto suministrado.
Medicion a ceritificar: unidad instalada segun criterios de proyecto.

| Medición | Uds. | Largo | Parcial |
|---|---|---|---|
| alumbrado | 1 | 9 | 9.00 |
| Total |  |  | 9 |

**11.03** ud Circuito monofasico 2.5 mm²
10 ud
Suministro e instalación de circuito eléctrico monofásico realizado con tres conductores unipolares de cobre con aislamiento ES07Z1-K(AS) de sección 2,5 mm2 (1x2,5+1x2,5+TT2,5 mm2). La fase, neutro y conductor de protección debidamente identificados (marrón, azul claro y bicolor amarillo-verde, respectivamente). En ejecución empotrada, montaje bajo tubo de PVC corrugado (no propagador de la llama) reforzado de 20 mm de diámetro, con resistencia a compresión mayor de 320 N y resistencia al impacto mayor de 2 Julios, según UNE-EN 50.086, UNE-EN 61.386 y UNE-EN 60.423. Incluso transporte, montaje, conexionado, parte proporcional de accesorios, cajas de registro y derivación, regletas de conexión, tapones, separadores, manguitos, soportes, pequeño material auxiliar, ayudas de albañilería, pruebas y puesta en funcionamiento. Todo ello según normativa vigente. Medida la unidad ejecutada desde la cuadro de mando y protección hasta la caja de registro del último recinto suministrado.
Medicion a ceritificar: unidad instalada segun criterios de proyecto.

**11.04** ud Circuito monofasico 4 mm²
4 ud
Suministro e instalación de circuito eléctrico monofásico realizado con conductores unipolares de cobre con aislamiento ES07Z1-K(AS) de sección 6 mm2 (1x4+1x4+TT4 mm2). La fase, neutro y conductor de protección debidamente identificados (marrón, azul claro y bicolor amarillo-verde, respectivamente). En ejecución empotrada / enterrada bajo solera, montaje bajo tubo de PVC corrugado (no propagador de la llama) reforzado, de 25 mm de diámetro según UNE-EN 50.086, UNE-EN 61.386 y UNE-EN 60.423. Incluso transporte, montaje, conexionado, parte proporcional de accesorios, cajas de registro y derivación, regletas de conexión, tapones, separadores, manguitos, soportes, pequeño material auxiliar, ayudas de albañilería, pruebas y puesta en funcionamiento. Todo ello según normativa vigente. Medida la unidad ejecutada desde la cuadro de mando y protección hasta la caja de registro del último recinto suministrado.
Medicion a ceritificar: unidad instalada segun criterios de proyecto.

**11.041** ud Circuito trifasico 4x2.5 mm²+TT
1 ud
Suministro e instalación de circuito eléctrico trifasico realizado con cuatro conductores unipolares de cobre con aislamiento ES07Z1-K(AS) de sección 2,5 mm2 (3x2,5+1x2,5+TT2,5 mm2). La fase, neutro y conductor de protección debidamente identificados (marrón, negro, azul claro y bicolor amarillo-verde, respectivamente). En ejecución empotrada, montaje bajo tubo de PVC corrugado (no propagador de la llama) reforzado de 20 mm de diámetro, con resistencia a compresión mayor de 320 N y resistencia al impacto mayor de 2 Julios, según UNE-EN 50.086, UNE-EN 61.386 y UNE-EN 60.423. Incluso transporte, montaje, conexionado, parte proporcional de accesorios, cajas de registro y derivación, regletas de conexión, tapones, separadores, manguitos, soportes, pequeño material auxiliar, ayudas de albañilería, pruebas y puesta en funcionamiento. Todo ello según normativa vigente.
Medicion a certificar: unidad instalada segun criterios de proyecto desde el cuadro de mando y protección hasta la caja de registro del último recinto suministrado.

| Medición | Uds. | Parcial |
|---|---|---|
| equipo VRV | 1 | 1.00 |
| Total |  | 1 |

**III0101** ud Conexion de circuito directo a equipo
12 ud
Conexion de circuito directo a equipo según instalación diseñada en planos. La fase, neutro y conductor de protección debidamente identificados (marrón, azul claro y bicolor amarillo-verde, respectivamente). En ejecución empotrada, montaje bajo tubo de PVC corrugado (no propagador de la llama) reforzado de 20 mm de diámetro, con resistencia a compresión mayor de 320 N y resistencia al impacto mayor de 2 Julios, según UNE-EN 50.086, UNE-EN 61.386 y UNE-EN 60.423. Incluso transporte, montaje, conexionado, parte proporcional de accesorios, cajas de registro y derivación, regletas de conexión, tapones, separadores, manguitos, soportes, pequeño material auxiliar, ayudas de albañilería, pruebas y puesta en funcionamiento. Instalado según REBT. Reglamento Electrotécnico para Baja Tensión; ITC-BT-17 y GUÍA-BT-17. Instalaciones de enlace. Dispositivos generales e individuales de mando y protección. Interruptor de control de potencia; ITC-BT-25 y GUÍA-BT-25. Instalaciones interiores en viviendas. Número de circuitos y características; Normas de la compañía suministradora.
Medicion a ceritificar: unidad instalada segun criterios de proyecto.

| Medición | Uds. | Parcial |
|---|---|---|
| VRV | 1 | 1.00 |
| cassette clima | 6 | 6.00 |
| split clima | 2 | 2.00 |
| recuperador | 1 | 1.00 |
| extraccion | 1 | 1.00 |
| persiana seguridad | 1 | 1.00 |
| Total |  | 12 |

**III010** ud Alimentación punto de toma sin interruptor.
11 ud
Suministro e instalación de p.p. de circuito eléctrico monofásico realizado con tres conductores unipolares de cobre con aislamiento ES07Z1-K(AS) de sección 1,5 mm2 (1x1,5+1x1,5+TT1,5 mm2) según instalación diseñada en planos. La fase, neutro y conductor de protección debidamente identificados (marrón, azul claro y bicolor amarillo-verde, respectivamente). En ejecución empotrada, montaje bajo tubo de PVC corrugado (no propagador de la llama) reforzado de 20 mm de diámetro, con resistencia a compresión mayor de 320 N y resistencia al impacto mayor de 2 Julios, según UNE-EN 50.086, UNE-EN 61.386 y UNE-EN 60.423. Incluso transporte, montaje, conexionado, parte proporcional de accesorios, cajas de registro y derivación, regletas de conexión, tapones, separadores, manguitos, soportes, pequeño material auxiliar, ayudas de albañilería, pruebas y puesta en funcionamiento. Instalado según REBT. Reglamento Electrotécnico para Baja Tensión; ITC-BT-17 y GUÍA-BT-17. Instalaciones de enlace. Dispositivos generales e individuales de mando y protección. Interruptor de control de potencia; ITC-BT-25 y GUÍA-BT-25. Instalaciones interiores en viviendas. Número de circuitos y características; Normas de la compañía suministradora.
Medicion a ceritificar: unidad instalada segun criterios de proyecto.

| Medición | Uds. | Parcial |
|---|---|---|
| termo | 2 | 2.00 |
| rotulo | 1 | 1.00 |
| banderola | 1 | 1.00 |
| puerta automatica | 1 | 1.00 |
| alarma | 3 | 3.00 |
| megafonia | 3 | 3.00 |
| Total |  | 11 |

**09.07** ud Punto de luz simple
4 ud
Suministro e instalación de punto de luz simple realizado con tres conductores unipolares de cobre con aislamiento H07V 750V de sección 1,5 mm2 (1x1,5+1x1,5+TT1,5 mm2) según instalación diseñada en planos. La fase, neutro y conductor de protección debidamente identificados (marrón, azul claro y bicolor amarillo-verde, respectivamente). En ejecución empotrada, montaje bajo tubo corrugado reforzado de 16 mm de diámetro según UNE-EN 50.086, UNE-EN 61.386 y UNE-EN 60.423. Con suministro y colocación de casquillo y mecanismo completo marca NIessen modelo Zennit color blanco , incluyendo caja de mecanismo universal con tornillos, tecla con mecanismo, soporte, placa y marco embellecedor, color a definir por DF. Incluso transporte, montaje, conexionado, parte proporcional de accesorios, cajas de registro y derivación, regletas de conexión, tapones, separadores, manguitos, soportes, pequeño material auxiliar, pruebas y puesta en funcionamiento. Instalado según REBT. Reglamento Electrotécnico para Baja Tensión; ITC-BT-17 y GUÍA-BT-17. Instalaciones de enlace. Dispositivos generales e individuales de mando y protección. Interruptor de control de potencia; ITC-BT-25 y GUÍA-BT-25. Instalaciones interiores en viviendas. Número de circuitos y características; Normas de la compañía suministradora.
Medicion a certificar: unidad instalada segun criterios de proyecto.

| Medición | Uds. | Parcial |
|---|---|---|
| limpieza | 1 | 1.00 |
| ofice | 1 | 1.00 |
| espejos | 2 | 2.00 |
| Total |  | 4 |

**09.07DET** ud Punto de luz simple+detector presencia
6 ud
Suministro e instalación de punto de luz simple con detectore de presencia realizado con tres conductores unipolares de cobre con aislamiento H07V 750V de sección 1,5 mm2 (1x1,5+1x1,5+TT1,5 mm2) según instalación diseñada en planos. La fase, neutro y conductor de protección debidamente identificados (marrón, azul claro y bicolor amarillo-verde, respectivamente). En ejecución empotrada, montaje bajo tubo corrugado reforzado de 16 mm de diámetro según UNE-EN 50.086, UNE-EN 61.386 y UNE-EN 60.423. Con suministro y colocación de casquillo y mecanismo completo marca marca NIessen modelo Zennit color blanco, incluyendo caja de mecanismo universal con tornillos, tecla con mecanismo, soporte, placa y marco embellecedor, color a definir por DF. Incluso transporte, montaje, conexionado, parte proporcional de accesorios, cajas de registro y derivación, regletas de conexión, tapones, separadores, manguitos, soportes, pequeño material auxiliar, pruebas y puesta en funcionamiento. Instalado según REBT. Reglamento Electrotécnico para Baja Tensión; ITC-BT-17 y GUÍA-BT-17. Instalaciones de enlace. Dispositivos generales e individuales de mando y protección. Interruptor de control de potencia; ITC-BT-25 y GUÍA-BT-25. Instalaciones interiores en viviendas. Número de circuitos y características; Normas de la compañía suministradora.
Medicion a certificar: unidad instalada segun criterios de proyecto.

| Medición | Uds. | Parcial |
|---|---|---|
| aseos | 2 | 2.00 |
| vestibulos | 2 | 2.00 |
| cambiadores | 2 | 2.00 |
| Total |  | 6 |

**09.0722** ud Punto de luz LED regulables
6 ud
Suministro e instalación de punto de luz para tiras LED, regulables en intensidad, sencillo realizado con tres conductores unipolares de cobre con aislamiento H07V 750V de sección 1,5 mm2 (1x1,5+1x1,5+TT1,5 mm2) según instalación diseñada en planos. La fase, neutro y conductor de protección debidamente identificados (marrón, azul claro y bicolor amarillo-verde, respectivamente). En ejecución empotrada, montaje bajo tubo corrugado reforzado de 16 mm de diámetro según UNE-EN 50.086, UNE-EN 61.386 y UNE-EN 60.423. Con suministro y colocación de casquillo y mecanismo completo marca NIessen modelo Zennit color blanco , incluyendo caja de mecanismo universal con tornillos, tecla con mecanismo, soporte, placa y marco embellecedor, color a definir por DF. Incluso transporte, montaje, conexionado, parte proporcional de accesorios, cajas de registro y derivación, regletas de conexión, tapones, separadores, manguitos, soportes, pequeño material auxiliar, pruebas y puesta en funcionamiento. Instalado según REBT. Reglamento Electrotécnico para Baja Tensión; ITC-BT-17 y GUÍA-BT-17. Instalaciones de enlace. Dispositivos generales e individuales de mando y protección. Interruptor de control de potencia; ITC-BT-25 y GUÍA-BT-25. Instalaciones interiores en viviendas. Número de circuitos y características; Normas de la compañía suministradora.
Medicion a certificar: unidad instalada segun criterios de proyecto.

| Medición | Uds. | Parcial |
|---|---|---|
| LED 3000K | 4 | 4.00 |
| LED RGB | 2 | 2.00 |
| Total |  | 6 |

**IEM120** ud Punto de luz multiple
10 ud
Suministro e instalación de punto de luz multiple, realizado con tres conductores unipolares de cobre con aislamiento ES07Z1-K(AS) de sección 1,5 mm2 (1x1,5+1x1,5+TT1,5 mm2) según instalación diseñada en planos. La fase, neutro y conductor de protección debidamente identificados (marrón, azul claro y bicolor amarillo-verde, respectivamente). En ejecución empotrada, montaje bajo tubo corrugado reforzado de 16 mm de diámetro según UNE-EN 50.086, UNE-EN 61.386 y UNE-EN 60.423. Con suministro y colocación de casquillo y mecanismo completo de la marca marca NIessen modelo Zennit color blanco , incluyendo caja de mecanismo universal con tornillos, tecla con mecanismo, soporte, placa y marco embellecedor. Incluso transporte, montaje, conexionado, parte proporcional de accesorios, cajas de registro y derivación, regletas de conexión, tapones, separadores, manguitos, soportes, pequeño material auxiliar, pruebas y puesta en funcionamiento. Instalado según REBT. Reglamento Electrotécnico para Baja Tensión; ITC-BT-17 y GUÍA-BT-17. Instalaciones de enlace. Dispositivos generales e individuales de mando y protección. Interruptor de control de potencia; ITC-BT-25 y GUÍA-BT-25. Instalaciones interiores en viviendas. Número de circuitos y características; Normas de la compañía suministradora. Medida la unidad ejecutada desde la caja de registro de servicio del recinto más cercana hasta el punto de luz y mecanismo.
Medicion a certificar: unidades instaladas segun criterios de proyecto.

| Medición | Uds. | Parcial |
|---|---|---|
| Recepcion | 4 | 4.00 |
| Espacio comunidad | 2 | 2.00 |
| Sala Privada | 1 | 1.00 |
| Sala grupal | 1 | 1.00 |
| Almacen 1 | 1 | 1.00 |
| Almacen 2 | 1 | 1.00 |
| Total |  | 10 |

**EEE26** ud Punto de luz multiple en exterior
2 ud
Suministro e instalación de punto de luz multiple exterior realizado con tres conductores unipolares de cobre con aislamiento ES07Z1-K(AS)V de sección 1,5 mm2 (1x1,5+1x1,5+TT1,5 mm2) según instalación diseñada en planos. La fase, neutro y conductor de protección debidamente identificados (marrón, azul claro y bicolor amarillo-verde, respectivamente). En ejecución empotrada, montaje bajo tubo corrugado reforzado de 16 mm de diámetro según UNE-EN 50.086, UNE-EN 61.386 y UNE-EN 60.423. Con suministro y colocación de casquillo y mecanismo completo de la marca NIESSEN ALBA color blanco mate, incluyendo caja de mecanismo universal con tornillos, tecla con mecanismo, soporte, placa y marco embellecedor. Incluso transporte, montaje, conexionado, parte proporcional de accesorios, cajas de registro y derivación, regletas de conexión, tapones, separadores, manguitos, soportes, pequeño material auxiliar, pruebas y puesta en funcionamiento. Instalado según REBT. Reglamento Electrotécnico para Baja Tensión; ITC-BT-17 y GUÍA-BT-17. Instalaciones de enlace. Dispositivos generales e individuales de mando y protección. Interruptor de control de potencia; ITC-BT-25 y GUÍA-BT-25. Instalaciones interiores en viviendas. Número de circuitos y características; Normas de la compañía suministradora. Medida la unidad ejecutada desde la caja de registro de servicio del recinto más cercana hasta el punto de luz y mecanismo.
Medicion a certificar: unidades instaladas segun criterios de proyecto.

| Medición | Uds. | Parcial |
|---|---|---|
| ROTULOS | 2 | 2.00 |
| Total |  | 2 |

**EEE266** ud Cuadro de encendidos
1 ud
suministro e instalación de cuadro de encendidos Niessen serie Zenit de TRES ELEMENTOS DOBLES con marco serie Zenit para tres elementos o equivalente aprobado por la Dirección Facultativa, incluyendo caja de mecanismo universal con tornillos, teclas, mecanismos con soporte y marco. Suministro e instalación de p.p. de circuito eléctrico monofásico realizado con tres conductores unipolares de cobre con aislamiento 07Z1-K 750V de sección 1,5 mm2 (1x1,5+1x1,5+TT1,5 mm2) según instalación diseñada en planos. La fase, neutro y conductor de protección debidamente identificados (marrón,azul claro y bicolor amarillo-verde, respectivamente). En ejecución empotrada, montaje bajo tubo protector corrugado para canalizaciones empotradas de PVC (no propagador de la llama) REFORPLAST, de 16 mm de diámetro, según UNE-EN 50.086, UNE-EN 61.386 y UNE-EN 60.423.
Incluso transporte, montaje, conexionado, parte proporcional de accesorios, cajas de registro y derivación, regletas de conexión, tapones, separadores, manguitos, soportes, pequeño material auxiliar, ayudas de albañilería, pruebas y puesta en funcionamiento. Todo ello según normativa vigente.
Medicion a certificar: unidades instaladas segun criterios de proyecto.

**IEM059** ud Base de toma de corriente empotrada 16/20 A.
45 ud
Suministro e instalación de base de enchufe realizado con tres conductores unipolares de cobre con aislamiento ES07Z1-K(AS) de sección 2,5 mm2 (1x2,5+1x2,5+TT2,5 mm2) según instalación diseñada en planos. La fase, neutro y conductor de protección debidamente identificados (marrón, azul claro y bicolor amarillo-verde, respectivamente). En ejecución empotrada, montaje bajo tubo corrugado reforzado de 20 mm de diámetro, según UNE-EN 50.086, UNE-EN 61.386 y UNE-EN 60.423. Con suministro y colocación de mecanismo completo de la marca NIESSEN ALBA color blanco mate, con toma de tierra lateral, sistema schuko 16-20 A, incluyendo caja de mecanismo universal con tornillos, base de enchufe y marco embellecedor, color a definir por DF. Incluso transporte, montaje, conexionado, parte proporcional de accesorios, cajas de registro y derivación, regletas de conexión, tapones, separadores, manguitos, soportes, pequeño material auxiliar, pruebas y puesta en funcionamiento. Instalado según REBT. Reglamento Electrotécnico para Baja Tensión; ITC-BT-17 y GUÍA-BT-17. Instalaciones de enlace. Dispositivos generales e individuales de mando y protección. Interruptor de control de potencia; ITC-BT-25 y GUÍA-BT-25. Instalaciones interiores en viviendas. Número de circuitos y características; Normas de la compañía suministradora.
Medicion a ceritificar: unidad instalada segun criterios de proyecto.

**KKKK** ud Base de toma de corriente empotrada 16A SAI
6 ud

**IEM050** ud Pulsador para timbre empotrado.
1 ud
Pulsador para timbre, mecanismo completo de la marca NIESSEN ALBA color blanco mate, con tecla simple, de color blanco y marco embellecedor para 1 elemento, de color blanco. Instalación empotrada, incluyendo caja de mecanismo universal con tornillos, tecla con mecanismo, soporte, placa y marco embellecedor. Incluso transporte, montaje, conexionado, parte proporcional de accesorios, cajas de registro y derivación, regletas de conexión, tapones, separadores, manguitos, soportes, pequeño material auxiliar, pruebas y puesta en funcionamiento.
Medicion a certificar: unidades instaladas segun criterios de proyecto.

| Medición | Uds. | Parcial |
|---|---|---|
| acceso | 1 | 1.00 |
| Total |  | 1 |

**IEM090** ud Zumbador empotrado.
1 ud
Zumbador, gama básica, tensión de alimentación 230 V, con tapa con rejilla, de color blanco y marco embellecedor para 1 elemento, de color blanco. Instalación empotrada.
Incluye: Montaje, conexionado y comprobación de su correcto funcionamiento. Incluso ayudas de albañileria
Criterio de medición de proyecto: Número de unidades previstas, según documentación gráfica de Proyecto.
Criterio de medición de obra: Se medirá el número de unidades realmente ejecutadas según especificaciones de Proyecto.

| Medición | Uds. | Parcial |
|---|---|---|
| recepcion | 1 | 1.00 |
| Total |  | 1 |

**IAV010** ud Videoportero individual
1 ud
Instalación de kit de videoportero convencional B/N antivandálico compuesto de: placa exterior de calle antivandálica con pulsador de llamada y telecámara, desvio de llamada a telefono movil, fuente de alimentación y monitor con base de conexión. Incluso, abrepuertas, visera, cableado y cajas.
Medicion a ceritificar: unidad instalada segun criterios de proyecto.

## 111 ILUMINACION

**111.2** ud Downlight LED 12W 3000K
30 ud
Suministro y montaje de foco LED fijo 12W 3000K 24V IP20 38º. Material aluminio. Según proyecto específico de iluminación e interiorismo. Marca y modelo a aprobar por la propiedad o equipo de interiorismo. Con marcado CE según Reglamento (UE) 305/2011. Instalado incluyendo accesorios de montaje, fuente de alimentación (si necesita), lámpara, LEDs, medios auxiliares, replanteo y conexionado, conforme al CTE DB-HE-3, CTE DB-SUA-4 y NTE-IEI.
Medicion a certificar: unidades instaladas segun criterios de proyecto.

**111.3** ud Downlight LED 12W 3000K ORIENTABLE
40 ud
Suministro y montaje de foco LED orientable 12W 3000K 24V IP20 24º. Material aluminio. Según proyecto específico de iluminación e interiorismo. Marca y modelo a aprobar por la propiedad o equipo de interiorismo. Con marcado CE según Reglamento (UE) 305/2011. Instalado incluyendo accesorios de montaje, fuente de alimentación (si necesita), lámpara, LEDs, medios auxiliares, replanteo y conexionado, conforme al CTE DB-HE-3, CTE DB-SUA-4 y NTE-IEI.
Medicion a certificar: unidades instaladas segun criterios de proyecto.

**111.4** m Luminaria LED 14W 3000K+perfil difusor
47.29 m
Suministro y montaje de tira LED 14W/M 24V IP20 3000K con perfil y difusor. Según proyecto específico de iluminación e interiorismo. Marca y modelo a aprobar por la propiedad o equipo de interiorismo. Con marcado CE según Reglamento (UE) 305/2011. Instalado incluyendo accesorios de montaje, perfil, tira LED, difusor, tapas finales, clips, medios auxiliares, replanteo y conexionado, conforme al CTE DB-HE-3, CTE DB-SUA-4 y NTE-IEI.
Medicion a certificar: longitud instalada segun criterios de proyecto.

| Medición | Uds. | Largo | Parcial |
|---|---|---|---|
| recepcion | 1 | 4.12 | 4.12 |
| mostrador | 1 | 3.52 | 3.52 |
| retail | 1 | 3.52 | 3.52 |
| sala grupal | 1 | 36.13 | 36.13 |
| Total |  |  | 47.29 |

**111.5** m Luminaria LED 14W RGB+perfil+mando
35.36 m
Suministro y montaje de tira LED 14W/M 24V IP20 RBG con telecomando, perfil y difusor. Según proyecto específico de iluminación e interiorismo. Marca y modelo a aprobar por la propiedad o equipo de interiorismo. Con marcado CE según Reglamento (UE) 305/2011. Instalado incluyendo accesorios de montaje, telecomando, perfil, tira LED, difusor, tapas finales, clips, medios auxiliares, replanteo y conexionado, conforme al CTE DB-HE-3, CTE DB-SUA-4 y NTE-IEI.
Medicion a certificar: longitud instalada segun criterios de proyecto.

| Medición | Uds. | Largo | Parcial |
|---|---|---|---|
| sala privada | 1 | 12.61 | 12.61 |
| sala grupal | 1 | 22.75 | 22.75 |
| Total |  |  | 35.36 |

## 112 TELECOMUNICACIONES/OTRAS INSTALACIONES

**09.323131** ud Canalizacion inferior enlace telefonia
1 ud
Canalización de enlace inferior entre el registro de enlace y el RITI, RITU o RITM, en edificación con un número de PAU comprendido entre 5 y 20, formada por 2 TBA+STDP, 2 reserva de polipropileno flexible, corrugados de 40 mm de diámetro, resistencia a la compresión 320 N, resistencia al impacto 2 julios. Instalación empotrada. Incluso accesorios, elementos de sujeción e hilo guía.
Medicion a ceritificar: unidad instalada segun criterios de proyecto.

| Medición | Uds. | Parcial |
|---|---|---|
| enlace a red exterior | 1 | 1.00 |
| Total |  | 1 |

**09.25** ud Caja de registro PAU
1 ud
Suministro y colocaicon de Registro PAU, enpotrada, para paso y distribución de instalaciones de ICT, formado por caja y tapa de acceso en plastico color blanco, de dimensiones 500x300x60mm. Incluso cierre, accesorios, piezas especiales y fijaciones.
Medicion a ceritificar: unidad instalada segun criterios de proyecto.

**IAAASS** ud Router wifi
1 ud
Suministro e instalación de router wifi 6 modelo TP-LINK Archer AX58-AX3000. Incluso colocación, p.p. de conexiones, cajas interiores de paso, pequeño material, transporte, montaje.
Medicion a ceritificar: unidad instalada segun criterios de proyecto.

**IAA120** ud Toma de datos RJ-45.
1 ud
Toma de datos con conector tipo RJ-45 de 8 contactos, categoría 6, marco y embellecedor de la marca NIESSEN ALBA color blanco mate.
Instalación empotrada con cable CAT-6 desde PAU a punto de toma, incluyendo caja de mecanismo universal con tornillos, tecla con mecanismo, soporte, placa y marco embellecedor. Incluso transporte, montaje, conexionado, parte proporcional de accesorios, cajas de registro y derivación, regletas de conexión, tapones, separadores, manguitos, soportes, pequeño material auxiliar, pruebas y puesta en funcionamiento.
Medicion a certificar: unidades instaladas conexionada a PAU segun criterios de proyecto.

**09.212** ud De canalizacion distrib. TV
1 ud
Canalizacion para distribucion de UHF-VHF Y FM realizado con cable coaxila y aislado bajo tubo de pvc flexible. incluso p.p. de cableado, cajas de derivacion, registro y ayudas de albañileria.
Medicion a certificar: unidad ejecutada desde el equipo de amplificacion y distribucion hasta la ultima caja de derivacion segun proyecto.

**IAA130** ud Toma de usuario TV
2 ud
Suministro e instalación de toma de UHF-VHF Y FM , realizada con tubo flexible de PVC, "hilo-guía", empotrada. Con suministro y colocación de mecanismo completo de la NIESSEN ALBA color blanco mate, incluyendo caja de mecanismo universal con tornillos, mecanismos y marco embellecedor, color a definir por DF. Incluso colocación, p.p. de conexiones, cajas interiores de paso, pequeño material, transporte, montaje.
Medicion a ceritificar: unidad instalada segun criterios de proyecto.

**1858584** ud Tubo de canalizacion a Centralita Telefonica
1 ud
Suministro e instalación de tubo corrugado para canalizaciones empotradas de PVC (no propagador de la llama) REFORPLAST, de 20mm de diámetro desde Centralita Telefonica hasta la entrada de la linea, incluso guía instalada para su posterior alimentación con cable. Incluso soportación y material adicional necesario. Todo ello según normativa vigente.
Medicion a certificar: unidades instaladas segun criterios de proyecto.

**EEEE6** ud Tubo de canalizacion a Rack
1 ud
Suministro e instalación de tubo corrugado para canalizaciones empotradas de PVC (no propagador de la llama) REFORPLAST, de 20mm de diámetro desde el RACK hasta la entrada de la fibra, incluso guía instalada para su posterior alimentación con cable. Incluso soportación y material adicional necesario. Todo ello según normativa vigente.
Medicion a certificar: unidades instaladas segun criterios de proyecto.

**IEX405** ud Armario Rack
1 ud
Armario de distribución metálico, de superficie, con puerta transparente, grado de protección IP40, aislamiento clase II, para 24 módulos, de 300x580x95 mm, con carril DIN, cierre con llave, acabado con pintura epoxi y techo y suelo desmontables. Totalmente montado.
Medicion a certificar: unidades instaladas segun criterios de proyecto.

| Medición | Uds. | Parcial |
|---|---|---|
| en FA3 | 1 | 1.00 |
| Total |  | 1 |

**IAM010** ud Instalacion de megafonia
1 ud
Instalación de megafonía compuesta de: central de sonido estéreo-mono adaptable a cualquier fuente musical; 2 reguladores de sonido analógicos de 1 canal musical mono que permiten regular el volumen de cada estancia, 6 altavoces de 2", 2 W y 8 Ohm instalados en falso techo; adaptadores para incorporar elementos de sonido. Incluso red de distribución interior en vivienda formada por canalización y cableado para la conducción de las señales con tubo flexible de PVC corrugado y cable flexible trenzado de 3x1,5 mm², cajas de empotrar, cajas de derivación y accesorios.
Medicion a certificar: unidades instaladas segun criterios de proyecto.

**EEEEE** ud Preinstalacion tubos/cableado seguridad/alarma
1 ud

**CAJ 4** ud Punto toma camara de vigilancia
4 ud

## 13 CLIMATIZACIÓN

**IBY249** ud Unidad exterior mini-VRV DAIKIN RXYSA10A
1 ud
Suminsitro y colocacion de Unidad exterior para sistema VRV-5 (Volumen de Refrigerante Variable), para gas R-32, bomba de calor, modelo RXYA10A "DAIKIN", con temperatura de refrigerante variable para la mejora de la eficiencia estacional, alimentación trifásica (400V/50Hz), potencia frigorífica nominal 28 kW (temperatura de bulbo húmedo del aire interior 19°C, temperatura de bulbo seco del aire exterior 35°C), SEER 7,06, rango de funcionamiento de temperatura de bulbo seco del aire exterior en refrigeración desde -5 hasta 46°C, potencia calorífica nominal 31,5 kW (temperatura de bulbo seco del aire interior 20°C, temperatura de bulbo húmedo del aire exterior 6°C), SCOP 4,33, rango de funcionamiento de temperatura de bulbo seco del aire exterior en calefacción desde -20 hasta 16°C, conectabilidad de hasta 10 unidades interiores con un porcentaje de capacidad mínimo del 50% y máximo del 130%, control mediante microprocesador, compresor swing, con control Inverter, 1685x930x765 mm, peso 214 kg, presión sonora 58 dBA, caudal de aire 162 m³/min, longitud total máxima de tubería frigorífica 300 m, longitud máxima entre unidad exterior y unidad interior más alejada 120 m (150 m equivalentes), diferencia máxima de altura de instalación 50 m si la unidad exterior se encuentra por encima de las unidades interiores y 40 m si se encuentra por debajo, longitud máxima entre el primer kit de ramificación (unión Refnet) de tubería frigorífica y unidad interior más alejada 40 m, bloque de terminales F1-F2 para cable de 2 hilos de transmisión y control (bus D-III Net), tratamiento anticorrosivo especial del intercambiador de calor, función de recuperación de refrigerante, carga automática adicional de refrigerante, prueba automática de funcionamiento y ajuste de limitación de consumo de energía (función I-Demand).
Incluye valvula de corte SV4A14A instalada en falso techo del vestibulo de aseos.
Medicion a ceritificar: unidad instalada segun criterios de proyecto puesta en marcha.

| Medición | Uds. | Parcial |
|---|---|---|
| en cubierta edificio | 1 | 1.00 |
| Total |  | 1 |

**07.004** ud Equipo Cassette Daikin mod. FXZQ20A
1 ud
Suministro e instalación de unidad de casette integrado V.R.V. inverter bomba de calor de 4 vías marca DAIKIN mod. FXZQ20A de 2.200 W de potencia calorífica y 2.500 W de potencia frigorífica, con refrigerante R410A, con panel decorativo modelo BYFQ60CW. Incluso refrigerante R410, parte proporcional de accesorios, conexión de conductos a equipo, juntas flexibles entre la unidad y los conductos, interconexión frigorífica con tubo de cobre deshidratado al vacío, conexiones eléctricas y de control, fijación de equipos, parte proporcional de accesorios, pequeño material auxiliar, pruebas de funcionamiento. Todo ello según normativa vigente.
Medicion a ceritificar: unidad instalada segun criterios de proyecto puesta en marcha.

**07.005** ud Equipo Cassette Daikin mod. FXZQ25A
2 ud
Suministro e instalación de unidad de casette integrado V.R.V. inverter bomba de calor de 4 vías marca DAIKIN mod. FXZQ25A de 2.800 W de potencia calorífica y 3.200 W de potencia frigorífica, con refrigerante R410A, con panel decorativo modelo BYFQ60CW. Incluso refrigerante R410, parte proporcional de accesorios, conexión de conductos a equipo, juntas flexibles entre la unidad y los conductos, interconexión frigorífica con tubo de cobre deshidratado al vacío, conexiones eléctricas y de control, fijación de equipos, parte proporcional de accesorios, pequeño material auxiliar, pruebas de funcionamiento. Todo ello según normativa vigente.
Medicion a ceritificar: unidad instalada segun criterios de proyecto puesta en marcha.

**07.006** ud Equipo Cassette Daikin mod. FXZQ32A
1 ud
Suministro e instalación de unidad de casette integrado V.R.V. inverter bomba de calor de 4 vías marca DAIKIN mod. FXZQ32A de 4.000 W de potencia calorífica y 3.600 W de potencia frigorífica, con refrigerante R410A, con panel decorativo modelo BYFQ60CW. Incluso refrigerante R410, parte proporcional de accesorios, conexión de conductos a equipo, juntas flexibles entre la unidad y los conductos, interconexión frigorífica con tubo de cobre deshidratado al vacío, conexiones eléctricas y de control, fijación de equipos, parte proporcional de accesorios, pequeño material auxiliar, pruebas de funcionamiento. Todo ello según normativa vigente.
Medicion a ceritificar: unidad instalada segun criterios de proyecto puesta en marcha.

**07.007** ud Equipo Cassette Daikin mod. FXFA63B
2 ud
Suministro e instalación de unidad de casette integrado V.R.V. inverter bomba de calor de 4 vías marca DAIKIN mod. FXFA63B de 8.000 W de potencia calorífica y 7.100 W de potencia frigorífica, con refrigerante R410A, con panel decorativo modelo BYFQ60CW. Incluso refrigerante R410, parte proporcional de accesorios, conexión de conductos a equipo, juntas flexibles entre la unidad y los conductos, interconexión frigorífica con tubo de cobre deshidratado al vacío, conexiones eléctricas y de control, fijación de equipos, parte proporcional de accesorios, pequeño material auxiliar, pruebas de funcionamiento. Todo ello según normativa vigente.
Medicion a ceritificar: unidad instalada segun criterios de proyecto puesta en marcha.

**07.008** ud Equipo Split Daikin mod. FXFAA15A
1 ud
Suministro y colocacion de Unidad interior de aire acondicionado, para sistema VRV-5 (Volumen de Refrigerante Variable), para gas R-32, de pared, modelo FXAA15A "DAIKIN", alimentación monofásica (230V/50Hz), potencia frigorífica nominal 1,7 kW (temperatura de bulbo seco del aire interior 27°C, temperatura de bulbo húmedo del aire interior 19°C, temperatura de bulbo seco del aire exterior 35°C), potencia calorífica nominal 1,9 kW (temperatura de bulbo seco del aire interior 20°C, temperatura de bulbo seco del aire exterior 7°C), consumo eléctrico nominal en refrigeración 20 W, consumo eléctrico nominal en calefacción 30 W, presión sonora a velocidad baja 29 dBA, caudal de aire a velocidad alta 8,4 m³/min, de 290x795x266 mm (de perfil bajo), peso 12 kg, válvula de expansión electrónica, bomba de drenaje, bloque de terminales F1-F2 para cable de 2 hilos de transmisión y control (bus D-III Net) a unidad exterior, control por microprocesador, orientación vertical automática (distribución uniforme del aire), señal de limpieza de filtro y filtro de aire de succión. Regulación: control remoto multifunción, modelo Madoka BRC1H52W.
Medicion a ceritificar: unidad instalada segun criterios de proyecto puesta en marcha.

| Medición | Uds. | Parcial |
|---|---|---|
| ofice | 1 | 1.00 |
| Total |  | 1 |

**07.0081** ud Equipo Split Daikin mod. FXFAA25A
1 ud
Suministro y colocacion de Unidad interior de aire acondicionado, para sistema VRV-5 (Volumen de Refrigerante Variable), para gas R-32, de pared, modelo FXAA25A "DAIKIN", alimentación monofásica (230V/50Hz), potencia frigorífica nominal 2,8 kW (temperatura de bulbo seco del aire interior 27°C, temperatura de bulbo húmedo del aire interior 19°C, temperatura de bulbo seco del aire exterior 35°C), potencia calorífica nominal 3,2 kW (temperatura de bulbo seco del aire interior 20°C, temperatura de bulbo seco del aire exterior 7°C), consumo eléctrico nominal en refrigeración 30 W, consumo eléctrico nominal en calefacción 40 W, presión sonora a velocidad baja 29 dBA, caudal de aire a velocidad alta 9,4 m³/min, de 290x795x266 mm (de perfil bajo), peso 12 kg, válvula de expansión electrónica, bomba de drenaje, bloque de terminales F1-F2 para cable de 2 hilos de transmisión y control (bus D-III Net) a unidad exterior, control por microprocesador, orientación vertical automática (distribución uniforme del aire), señal de limpieza de filtro y filtro de aire de succión. Regulación: control remoto multifunción, modelo Madoka BRC1H52W.
Medicion a ceritificar: unidad instalada segun criterios de proyecto puesta en marcha.

| Medición | Uds. | Parcial |
|---|---|---|
| almacen 2 | 1 | 1.00 |
| Total |  | 1 |

**IBY500** ud Control centralizado Daikin DCC601A51 (opcional)
1 ud
Suministro y colocacion de Sistema de control centralizado "DAIKIN", para sistema VRV (Volumen de Refrigerante Variable) con unidades conectadas mediante bus de control DIII-net, con un máximo de 16 unidades interiores, formado por controlador de sistema centralizado, para gestión de hasta 32 unidades interiores y hasta 10 módulos de unidades exteriores, modelo iTABController DCC601A51.
Medicion a certificar: unidad instalada segun criterios de proyecto.

| Medición | Uds. | Parcial |
|---|---|---|
| recepcion y espera | 1 | 1.00 |
| Total |  | 1 |

**IBY501** ud Control remoto multifuncional por cable de DAIKIN
6 ud
Sistema de control remoto multifuncional por cable "DAIKIN" BRC1E53A. Incluso ayudas de albañileria
Incluye: Replanteo. Colocación y fijación. Colocación y fijación de los accesorios. Conexionado.
Medicion a certificar: unidad instalada segun criterios de proyecto.

| Medición | Uds. | Parcial |
|---|---|---|
| nº maquinas cassete | 6 | 6.00 |
| Total |  | 6 |

**07.0031** ud Interconexion maquina exterior/ud interiores
1 ud
Interconexion de maquinas exteriores/interiroes para equipo VRV de climatizacion compuesto por:
-Linea general: Línea frigorífica doble realizada con tubería flexible de cobre sin soldadura, formada por un tubo para líquido de 3/8" de diámetro y 0,8 mm de espesor con aislamiento de 9 mm de espesor y un tubo para gas de 5/8" de diámetro y 0,8 mm de espesor con aislamiento de 10 mm de espesor, teniendo el cobre un contenido de aceite residual inferior a 4 mg/m y siendo el aislamiento de coquilla flexible de espuma elastomérica con revestimiento superficial de película de polietileno, para una temperatura de trabajo entre -45 y 100°C, suministrada en rollo, para conexión entre las unidades interior y exterior
-Derivacion de linea frigorifica formada por dos juntas Refnet (liquido/gas)
-Ramales a cassete: Línea frigorífica doble realizada con tubería flexible de cobre sin soldadura, formada por un tubo para líquido de 1/4" de diámetro y 0,8 mm de espesor con aislamiento de 9 mm de espesor y un tubo para gas de 1/2" de diámetro y 0,8 mm de espesor con aislamiento de 10 mm de espesor, teniendo el cobre un contenido de aceite residual inferior a 4 mg/m y siendo el aislamiento de coquilla flexible de espuma elastomérica con revestimiento superficial de película de polietileno, para una temperatura de trabajo entre -45 y 100°C, suministrada en rollo, para conexión entre las unidades interior y exterior.
Incluso montaje, parte proporcional de accesorios tales como válvulas de corte, codos, tes, entronques, derivaciones, reducciones, soportes, colectores, pequeño material auxiliar, pruebas de funcionamiento y puesta en servicio. Todo ello según normativa vigente.
Medicion a ceritificar: unidad instalada segun criterios de proyecto, desde VRV en cubierta hasta la ultima maquiina conectada.

## 14 VENTILACIÓN

**143.039** ud Ventilador centrifugo in-line serie TD-EVO
1 ud
Suministro y colocacion de ventilador centrifugo in-line serie TD-EVO ECOWATT 250 de S&P o similar, Incluso elementos/lineas de conexionado a instalacion, herrajes de colgar, pequeño material, completamente conexionado y puesta en servicio. Incluso accesorios y elementos de fijación y conexionado a conductos.
Medicion a ceritificar: unidad instalada segun criterios de proyecto.

**IVV020** ml Conducto circular de chapa de acero galvanizado 100/250mm H.
27.83 ml
Suministro y colocacion de red de conductos circular de ventilación, formado por tubo de chapa de acero galvanizado de pared simple helicoidal, de diametros variables 100mm a 250mmen salida, segun disposicion de documentacion gráfica de proyecto,y 0,6 mm de espesor, colocado en posición horizontal en falso techo. Incluso material auxiliar para montaje y sujeción a la obra, accesorios y piezas especiales.
Incluye: Replanteo del recorrido del conducto y de la situación de los elementos de sujeción. Presentación de tubos, accesorios y piezas especiales. Fijación del material auxiliar para montaje y sujeción a la obra. Montaje, conexionado y comprobación de su correcto funcionamiento. Realización de pruebas de servicio.
Medicion a certificar: longitud ejecutada segun criterios de proyecto.

| Medición | Uds. | Largo | Parcial |
|---|---|---|---|
| tramo falso techo | 1 | 1 | 1.00 |
|  | 1 | 17.53 | 17.53 |
|  | 1 | 6.1 | 6.10 |
|  | 1 | 1 | 1.00 |
|  | 1 | 1.2 | 1.20 |
|  | 1 | 1 | 1.00 |
| Total |  |  | 27.83 |

**143.002** ud Rejilla Alumino 225x75mm
9 ud
Suministro y colocacion de rejilla de retorno de dimension 225x75mm, de aluminio extruido, anodizado color natural E6-C-0, con lamas verticales regulables individualmente, medidas variables, AT-A/225x125/A1/A11/0/E6-C-0 "TROX"
Incluso marco y elementos de fijación a soporte/techo y conexionado a red de conductos.
Medicion a ceritificar: unidad colocada segun criterios de proyecto.

| Medición | Uds. | Parcial |
|---|---|---|
| extraccion |  |  |
| almacen 1 | 1 | 1.00 |
| almacen 2 | 1 | 1.00 |
| aseos | 2 | 2.00 |
| oficce | 1 | 1.00 |
| limpieza | 1 | 1.00 |
| recuperador extraccion |  |  |
| recepcion | 2 | 2.00 |
| sala privada | 1 | 1.00 |
| Total |  | 9 |

**143.00222** ud Rejilla Alumino 425x125mm
3 ud
Suministro y colocacion de rejilla de retorno de dimension 425x125mm, de aluminio extruido, anodizado color natural E6-C-0, con lamas verticales regulables individualmente, medidas variables, AT-A/225x125/A1/A11/0/E6-C-0 "TROX"
Incluso marco y elementos de fijación a soporte/techo y conexionado a red de conductos.
Medicion a ceritificar: unidad colocada segun criterios de proyecto.

| Medición | Uds. | Parcial |
|---|---|---|
| recuperador extraccion |  |  |
| sala grupal | 2 | 2.00 |
| espacio comunidad | 1 | 1.00 |
| Total |  | 3 |

**143.033** ud Sistema de ventilacion CAD-COMPACT 900BASIC
1 ud
Sistema de ventilacion para apartamentos, ubicado en falso techo formado por:
-Recuperador de calor CAD-COMPACT 900 BASIC N8 "Soler&Palau", con intercambiador de calor de placas tipo counterflow de alta eficiencia (hasta el 88%) certificado por EUROVENT montado en una envolvente de acero galvanizado, de doble pared con aislamiento interior termoac?stico ininflamable (A1/M0) de lana mineral de 25 mm. de espesor.
-Bocas de entrada y salida Circular.
-Filtros s/RITE.
Incluso replanteo, elementos de anclaje/fijación, montaje y conexionado a red de conductos para ventilacion-extraccion.
Medicion a certificar: unidad instalada segun criterios de proyecto.

| Medición | Uds. | Parcial |
|---|---|---|
| en techo aseo | 1 | 1.00 |
| Total |  | 1 |

**143.0.34** ud Conductos de extraccion diam variable 150-300mm
1 ud
Suministro y colocacion de Red de conductos de ventilacion para extracion de aire en local desde recuperador de calor, de seccion circular variable enter 150 a 300mm, segun diseño en plano de proyecto, en chapa de acero galvanizado de pared simple lisa, autoconectable macho-hembra, colocado en posición horizontal.
Incluye: Replanteo del recorrido del conducto y de la situación de los elementos de sujeción. Presentación de tubos, accesorios y piezas especiales. Fijación del material auxiliar para montaje y sujeción a la obra. Montaje, conexionado a equipos, rejillas y bocas y comprobación de su correcto funcionamiento. Realización de pruebas de servicio.
Medicion a certificar: unidad ejecutada segun trazado/criterios de proyecto.

| Medición | Uds. | Parcial |
|---|---|---|
| extraccion local | 1 | 1.00 |
| Total |  | 1 |

**143.035** ud Conductos de impulsion diam variable 125-300mm
1 ud
Suministro y colocacion de Red de conductos de ventilacion para impulsion de aire en local desde recuperador de calor, de seccion circular variable enter 125 a 300mm, segun diseño en plano de proyecto, en chapa de acero galvanizado de pared simple lisa, autoconectable macho-hembra, colocado en posición horizontal.
Incluye: Replanteo del recorrido del conducto y de la situación de los elementos de sujeción. Presentación de tubos, accesorios y piezas especiales. Fijación del material auxiliar para montaje y sujeción a la obra. Montaje, conexionado a equipos, rejillas y bocas y comprobación de su correcto funcionamiento. Realización de pruebas de servicio.
Medicion a certificar: unidad ejecutada segun trazado/criterios de proyecto.

| Medición | Uds. | Parcial |
|---|---|---|
| impulsion local | 1 | 1.00 |
| Total |  | 1 |

**14.3336** ud Difusor de impulsion diam. variable 160/250mm
8 ud
Suministro y montaje de difusor circular de aluminio, ADLR-C/1/D0/0/0/E6-C-0 "TROX", de diametro variable 160/250mm, lacado en blanco, con regulador de caudal tipo mariposa y puente de montaje para instalar en CONDUCTO CIRCULAR. Incluso transporte, montaje, parte proporcional de accesorios tales como sellado de juntas, puente de montaje, marco, soportes, elementos de fijación y piezas especiales de remate de montaje, conexión a red de conductos, pequeño material auxiliar, pruebas de funcionamiento y puesta en servicio. Todo ello según normativa vigente.
Medicion a ceritificar: unidad colocada segun criterios de proyecto.

| Medición | Uds. | Parcial |
|---|---|---|
| recuperador extraccion |  |  |
| recepcion | 2 | 2.00 |
| sala privada | 1 | 1.00 |
| sala grupal | 3 | 3.00 |
| espacio comunidad | 1 | 1.00 |
| vestibulo | 1 | 1.00 |
| Total |  | 8 |

## D15 INSTALACIÓN CONTRA INCENDIOS

**D15.2** ud Extintor de polvo, eficacia 21A-13B.
2 ud
Extintor portátil de polvo químico ABC polivalente antibrasa, con presión incorporada, de eficacia 21A-144B-C, con 6 kg de agente extintor, con manómetro y manguera con boquilla difusora. Incluso soporte y accesorios de montaje.
Incluye: Replanteo. Colocación y fijación del soporte. Colocación del extintor.
Medicion a certificar: unidad colocada segun criterios de proyecto.

| Medición | Uds. | Parcial |
|---|---|---|
| en recorridos | 2 | 2.00 |
| Total |  | 2 |

**D15.3** ud Extintor de CO2, eficacia 34B.
1 ud
Extintor portátil de nieve carbónica CO2, de eficacia 34B, con 2 kg de agente extintor, con vaso difusor. Incluso soporte y accesorios de montaje.
Incluye: Replanteo. Colocación y fijación del soporte. Colocación del extintor.
Medicion a certificar: unidad colocada segun criterios de proyecto.

| Medición | Uds. | Parcial |
|---|---|---|
| junto a cuadro electrico | 1 | 1.00 |
| Total |  | 1 |

**IOX510** ud Armario para extintor de polvo. Instalación en superficie
3 ud
Suministro y colocación de Armario metálico de superficie para extintor en chapa de acero de alta calidad, empotrable, con puerta ciega acabado acero inoxidable o similar, con tirador de acero y bisagra integrada con cierre de resbalón y precinto de seguridad, para extintor ABC o CO2. Provisto de taladros en la parte posterior para atornillar a pared (4). Medidas: 620x300x220mm. según Norma UNE, certificado AENOR.. Todo ello según normativa vigente. Incluso transporte, montaje, parte proporcional de accesorios y piezas especiales, pequeño material auxiliar, ayudas de albañilería.
Medicion a certificar: unidad colocada segun criterios de proyecto.

**IOA020** ud Alumbrado de emergencia
17 ud
Suministro y colocacion de luminaria de emergencia, encastrado en falso techo, con dos led de 1 W, flujo luminoso 250 lúmenes, modelo a definir por la D.F. de dimensiones 320x111x65.5 mm, clase II, protección IP42, con baterías de Ni-Cd de alta temperatura, autonomía de 1 h, alimentación a 230 V, tiempo de carga 24 h. Instalación empotrada en techo. Incluso accesorios y elementos de fijación.
Incluye: Replanteo. Fijación y nivelación. Montaje, conexionado y comprobación de su correcto funcionamiento.
Medicion a certificar: unidad colocada segun criterios de proyecto.

**IOS010** ud Señalización de equipos contra incendios, 210X210 mm.
3 ud
Placa de señalización de equipos contra incendios, de PVC fotoluminiscente, con categoría de fotoluminiscencia A según UNE 23035-4, de 210x210 mm, distancia de observación hasta 10 m. Incluso elementos de fijación.
Incluye: Replanteo. Fijación al paramento.
Medicion a certificar: unidad colocada segun criterios de proyecto.

| Medición | Uds. | Parcial |
|---|---|---|
| extintores | 3 | 3.00 |
| Total |  | 3 |

**IOS020** ud Señalización de medios de evacuación, 224x224 mm.
15 ud
Placa de señalización de medios de evacuación, de PVC fotoluminiscente, con categoría de fotoluminiscencia A según UNE 23035-4, de dimension varias regun normativa, distancia de observación hasta 10 m. Incluso elementos de fijación.
Incluye: Replanteo. Fijación al paramento.
Medicion a certificar: unidad colocada segun criterios de proyecto.

| Medición | Uds. | Parcial |
|---|---|---|
| recorridos/salida | 15 | 15.00 |
| Total |  | 15 |

## D16 REVESTIMIENTOS

**RSB012** m2 Base de mortero ligero autonivelante de cemento.
219.6 m2
Formación de recrecidos y subbases con mortero autonivelante superfluidificante de 1-3 cm de espesor, para un acabado perfectamente nivelado y liso, listo para recibir acabado de suelo laminado. Se aplicará sobre una superficie limpia y se colocarán juntas de dilatación cada 10 m de 1 cm de espesor y pies de nivel para marcar los puntos de altura durante el proceso de aplicación mediante un nivel de agua calibrado. El mortero se aplicará mediante bombeo y se batirá la superfície para conseguir la autonivelación deseada y se dejará secar entre 24 y 36 horas. Resistencia del mortero 300 kg/cm2, incluido mallazo de diametro 6 a 15, incluso
Medicion a certificar: superficie ejecutada segun criterios de proyecto.

| Medición | Uds. | Largo | Parcial |
|---|---|---|---|
| Acceso-Rampa | 1 | 8.92 | 8.92 |
| Recepción | 1 | 45.22 | 45.22 |
| Espacio Comunidad | 1 | 14.6 | 14.60 |
| Sala Grupal | 1 | 78.41 | 78.41 |
| Sala Privada | 1 | 11.63 | 11.63 |
| Vestibulo 1 | 1 | 3.62 | 3.62 |
| Aseo 1 (adaptado) | 1 | 8.74 | 8.74 |
| Limpieza | 1 | 1.9 | 1.90 |
| Office Privado | 1 | 5 | 5.00 |
| Vestibulo 2 | 1 | 2.66 | 2.66 |
| Aseo 2 | 1 | 4.03 | 4.03 |
| Cambiador 1 | 1 | 1.23 | 1.23 |
| Cambiador 2 | 1 | 1.23 | 1.23 |
| Almacen 1 | 1 | 10.32 | 10.32 |
| Almacen 2 | 1 | 22.09 | 22.09 |
| Total |  |  | 219.6 |

**D16.001** m2 Suelo laminado vinilico roble +rodapie pvc blanco RH-1
219.6 m2
Suministro y colocaicon de pavimento laminado vinilico marca/modelo GERFLOR CREATION 55 LOOSELAY, color 0347 Ballerina, Clase 33: Comercial intenso, resistencia a la abrasión AC5, Reacción al fuego Bfl-s1, formado por tablero base de HDF laminado decorativo en roble, acabado con capa superficial de protección plástica, ensamblado sin adhesivo, tipo 'Clic'. COLOCACIÓN: sistema flotante machihembrado sobre lámina de espuma de polietileno de alta densidad de 3 mm de espesor.
Incluso: lamina antihumedad+espuma y suministro y colocacion de rodapie en DM de PVC de altura 10cm, pletinas de paso y cinta autoadhesiva para sellado de juntas.
Medicion a certificar: superficie segun criterios de proyecto.

| Medición | Uds. | Largo | Parcial |
|---|---|---|---|
| Acceso-Rampa | 1 | 8.92 | 8.92 |
| Recepción | 1 | 45.22 | 45.22 |
| Espacio Comunidad | 1 | 14.6 | 14.60 |
| Sala Grupal | 1 | 78.41 | 78.41 |
| Sala Privada | 1 | 11.63 | 11.63 |
| Vestibulo 1 | 1 | 3.62 | 3.62 |
| Aseo 1 (adaptado) | 1 | 8.74 | 8.74 |
| Limpieza | 1 | 1.9 | 1.90 |
| Office Privado | 1 | 5 | 5.00 |
| Vestibulo 2 | 1 | 2.66 | 2.66 |
| Aseo 2 | 1 | 4.03 | 4.03 |
| Cambiador 1 | 1 | 1.23 | 1.23 |
| Cambiador 2 | 1 | 1.23 | 1.23 |
| Almacen 1 | 1 | 10.32 | 10.32 |
| Almacen 2 | 1 | 22.09 | 22.09 |
| Total |  |  | 219.6 |

**D16.10** m2 Alicatado gres porcelanico 30X60 RV-4
17.25 m2
Suministro y colocacion de alicatado gres porcelanico formato 30x60cm, color blancoliso, modelo a definir por la DF(PVP material: 20,00€/m²),COLOCACIÓN:mediante sistema manual de autonivelado de baldosas con doble encolado con adhesivo cementoso mejorado, C2 TE, con deslizamiento reducido y tiempo abierto ampliado. REJUNTADO: con mortero de juntas cementoso, tipo CG2, según UNE-EN 13888, en juntas de 3 mm de espesor. Incluso cuñas+crucetas de PVC.
Incluye: Preparación de la superficie soporte mediante enfoscado no maestreado/no fratasado con mortero de cemento M-5, previo colocacion de alicatado. Replanteo de los niveles, de la disposición de piezas y de las juntas. Corte y cajeado de las piezas. Preparación y aplicación del material de colocación. Formación de juntas de movimiento. Colocación de las piezas. Rejuntado. Acabado y limpieza final.
Medicion a certificar: superficie ejecutada segun criterios de proyecto.

| Medición | Uds. | Largo | Alto | Parcial |
|---|---|---|---|---|
| limpieza | 1 | 6.39 | 2.7 | 17.25 |
| Total |  |  |  | 17.25 |

**D16.101** m2 Alicatado gres porcelanico 60X120 RV-5
55.49 m2
Suministro y colocacion de alicatado gres porcelanico formato 60x120cm, modelo a definir por la DF(PVP material: 25,00€/m²),COLOCACIÓN:mediante sistema manual de autonivelado de baldosas con doble encolado con adhesivo cementoso mejorado, C2 TE, con deslizamiento reducido y tiempo abierto ampliado. REJUNTADO: con mortero de juntas cementoso, tipo CG2, según UNE-EN 13888, en juntas de 3 mm de espesor. Incluso cuñas+crucetas de PVC.
Incluye: Preparación de la superficie soporte mediante enfoscado no maestreado/no fratasado con mortero de cemento M-5, previo colocacion de alicatado. Replanteo de los niveles, de la disposición de piezas y de las juntas. Corte y cajeado de las piezas. Preparación y aplicación del material de colocación. Formación de juntas de movimiento. Colocación de las piezas. Rejuntado. Acabado y limpieza final.
Medicion a certificar: superficie ejecutada segun criterios de proyecto.

| Medición | Uds. | Largo | Alto | Parcial |
|---|---|---|---|---|
| aseo 1 | 1 | 12.25 | 2.7 | 33.08 |
| aseo 2 | 1 | 8.3 | 2.7 | 22.41 |
| Total |  |  |  | 55.49 |

**RPG010** m2 Guarnecido+enlucido de yeso
30 m2
Formación de revestimiento continuo interior de yeso, maestreado, sobre paramento vertical, de más de 3 m de altura, de 15 mm de espesor, formado por una primera capa de guarnecido con pasta de yeso de construcción B1, aplicado sobre los paramentos a revestir y una segunda capa de enlucido con pasta de yeso de aplicación en capa fina C6, que constituye la terminación o remate, con colocación de malla de fibra de vidrio antiálcalis en el centro del espesor del yeso, para armarlo y reforzarlo, con maestras en las esquinas, rincones y guarniciones de huecos, intercalando las necesarias para que su separación sea del orden de 1 m. Incluso colocación de guardavivos de plástico y metal con perforaciones, remates con rodapié, formación de aristas y rincones, guarniciones de huecos, colocación de malla de fibra de vidrio antiálcalis para refuerzo de encuentros entre materiales diferentes en un 10% de la superficie del paramento y montaje, desmontaje y retirada de andamios.
Incluye: Preparación del soporte que se va a revestir con aplicacion de puente de union o similar en caso de ser necesario. Realización de maestras. Colocación de guardavivos en las esquinas y salientes. Amasado del yeso grueso. Extendido de la pasta de yeso entre maestras, colocación de la malla de fibra de vidrio y regularización del revestimiento. Amasado del yeso fino. Ejecución del enlucido, extendiendo la pasta de yeso fino sobre la superficie previamente guarnecida.
Medicion a certificar: superficie segun criterios de proyecto deduciendo los huecos de superficie mayor de 2 m² y compensando el resto con vueltas de mochetas.

| Medición | Uds. | Largo | Parcial |
|---|---|---|---|
| repasos alzada | 1 | 30 | 30.00 |
| Total |  |  | 30 |

**RSB010** m2 Enfoscado Mortero exteriro RV-9
29.43 m2
Enfoscado de cemento, a buena vista, aplicado sobre un paramento vertical exterior, acabado superficial fratasado, con mortero de cemento, tipo GP CSIII W1, previa colocación de malla antiálcalis en cambios de material y en los frentes de forjado.
Medicion a certificar: superficie segun criterios de proyecto deduciendo los huecos de superficie mayor de 2 m² y compensando el resto con vueltas de mochetas.

| Medición | Uds. | Largo | Alto | Parcial |
|---|---|---|---|---|
| mochetas fachada exteriores | 1 | 3.03 | 2.8 | 8.48 |
|  | 1 | 2.82 | 2.8 | 7.90 |
|  | 1 | 4.66 | 2.8 | 13.05 |
| Total |  |  |  | 29.43 |

**16.51** m2 Falso techo continuo de PYL+LR RH-6
215.54 m2
Falso techo continuo suspendido con PYL, situado a una altura menor de 4 m., constituido por estructura metálica de perfiles primarios ,placas acústicas de yeso laminado, 2400x1200x12,5 mm y lana de roca de 50mm.
Incluso fijaciones para el anclaje de los perfiles, tornillería para la fijación de las placas, pasta de secado en polvo , cinta microperforada de papel , y accesorios de montaje y p.p. tabicas, cortineros, falsas vigas y forrados.
Medicion a certificar: superficie segun criterios de proyecto.

| Medición | Uds. | Largo | Ancho | Parcial |
|---|---|---|---|---|
| Techo completo sin almacenes +3.10 | 1 | 200 |  | 200.00 |
| Techo descolgado +2.70 |  |  |  |  |
| Sala grupal | 1 | 1.57 | 9.9 | 15.54 |
| Total |  |  |  | 215.54 |

**16.52** m2 Falso techo continuo de PYL hidrofugo+LR RH-6
19.67 m2
Falso techo continuo suspendido con PYL hidrofugas para nucleos humedos, situado a una altura menor de 4 m., constituido por estructura metálica de perfiles primarios ,placas acústicas de yeso laminado, 2400x1200x12,5 mm y lana de roca de 50mm.
Incluso fijaciones para el anclaje de los perfiles, tornillería para la fijación de las placas, pasta de secado en polvo , cinta microperforada de papel , y accesorios de montaje y p.p. tabicas, cortineros, falsas vigas y forrados.
Medicion a certificar: superficie segun criterios de proyecto.

| Medición | Uds. | Largo | Parcial |
|---|---|---|---|
| Techos a +2.70 |  |  |  |
| Aseo 1 (adaptado) | 1 | 8.74 | 8.74 |
| Limpieza | 1 | 1.9 | 1.90 |
| Office Privado | 1 | 5 | 5.00 |
| Aseo 2 | 1 | 4.03 | 4.03 |
| Total |  |  | 19.67 |

**DEDE44** ud Trampilla de Registro en techo PYL marco oculto
4 ud
Trampilla de registro en techo de PYL con marco oculto, de 600x600 mm, formada por marco de aluminio y puerta de placa de yeso laminado (1 impregnada (H1), de 12,5 mm de espesor), para falso techo continuo de placas de yeso laminado. Incluso accesorios de montaje.
Medicion a certificar: unidad ejecutada segun criterios de proyecto.

| Medición | Uds. | Parcial |
|---|---|---|
| aseos-termos | 2 | 2.00 |
| ventilador extraccion | 1 | 1.00 |
| valvula corte VRV | 1 | 1.00 |
| Total |  | 4 |

**D16.3** m2 Falso techo placas registrable roble 60x60 RH-7
32.41 m2
Falso techo registrable de roble suspendido, situado a una altura menor de 4 m, constituido por: ESTRUCTURA: perfilería oculta, comprendiendo perfiles primarios y secundarios, suspendidos del forjado o elemento soporte con varillas y cuelgues; PLACAS: placas de roble 60x60. Incluso perfiles angulares, fijaciones para el anclaje de los perfiles y accesorios de montaje
Medicion a certificar: superficie segun criterios de proyecto.

| Medición | Uds. | Largo | Parcial |
|---|---|---|---|
| almacen 1 | 1 | 10.32 | 10.32 |
| almacen 2 | 1 | 22.09 | 22.09 |
| Total |  |  | 32.41 |

**D16.4** ml Umbral de piedra natural
5.2 ml
Umbral de piedra natural en acceso, de 350 mm de anchura aproximada y 40 mm de espesor, cara y canto biselado pulido y grava adherida a la superficie en su cara inferior; recibida con mortero de cemento, industrial, con aditivo hidrófugo, M-10; y rejuntado entre piezas y, en su caso, de las uniones con los muros con mortero de juntas especial para piedra natural.
Incluso tratamiento antideslizante en exteriores (Resbaladicidad clase 3).
Medicion a certificar: ancho del hueco segun criterios de proyecto.

| Medición | Uds. | Largo | Parcial |
|---|---|---|---|
| acceso | 1 | 5.2 | 5.20 |
| Total |  |  | 5.2 |

**D16.5** m2 Felpudo fibra de coco RH-8
0.54 m2
Suministro y colocación de Felpudo de fibras de coco, con impresión de logotipo, espesor total 14 mm, uso interior y exterior, instalado en cajeado de pavimento formado por foso de 14 mm de profundidad. Incluso preparación de la superficie soporte. La superficie superior del felpudo quedará en el mismo plano que el pavimento.
Incluye: Preparación de la superficie soporte. Colocación del felpudo.
Medicion a certificar: unidad colocada segun criterios de proyecto.

| Medición | Uds. | Largo | Ancho | Parcial |
|---|---|---|---|---|
| acceso | 1 | 0.6 | 0.9 | 0.54 |
| Total |  |  |  | 0.54 |

**D16.6** m2 Revestimiento fachada ALUCOBOND
5.04 m2
Sistema "ALUCOBOND" de revestimiento para fachada ventilada (o similar), con panel composite Alucobond Plus "ALUCOBOND", de 2000 a 6800 mm de longitud, 555 mm de altura y 4 mm de espesor, compuesto por dos láminas de aleación de aluminio EN AW-5005-A, de 0,5 mm de espesor, lacadas con PVDF por su cara exterior, acabado Solid, color Black, con film de protección de plástico, unidas por un núcleo central mineral, de 3 mm de espesor, Euroclase B-s1, d0 de reacción al fuego, conformando una bandeja horizontal con pliegues de 35 mm en sus cuatro lados, reforzada con perfiles longitudinales SZ de aluminio dispuestos a lo largo de sus bordes superior e inferior y remachados a éstos cada 500 mm como máximo, con remaches de acero inoxidable y cabeza de aluminio; se dispondrán también perfiles de aluminio a lo largo de los pliegues verticales y refuerzos intermedios adheridos a su cara trasera, colocada mediante el sistema de bandejas horizontales sobre subestructura soporte compuesta de montantes realizados con perfiles en forma de omega, de aluminio extruido, anclados a la superficie soporte con ménsulas de sustentación de aluminio y piezas de neopreno para evitar los puentes térmicos.

| Medición | Uds. | Largo | Alto | Parcial |
|---|---|---|---|---|
|  | 1 | 1.8 | 2.8 | 5.04 |
| Total |  |  |  | 5.04 |

**D16111** m Foseado en techo para luminaria LED
59.9 m
Formación de Foseado en techo para luminaria LED, encuentro entre el falso techo continuo de placas de escayola y el paramento vertical, de diseño segun documentacion tecnica de la franquicia. Incluso pasta de escayola para la fijación de las piezas y el relleno de las juntas.
Medicion a certificar: longitud instalada segun criterios de proyecto.

| Medición | Uds. | Largo | Parcial |
|---|---|---|---|
| recepcion | 1 | 4.12 | 4.12 |
| mostrador | 1 | 3.52 | 3.52 |
| retail | 1 | 3.52 | 3.52 |
| sala privada | 1 | 12.61 | 12.61 |
| sala grupal | 1 | 36.13 | 36.13 |
| Total |  |  | 59.9 |

**D16.15** m Reposicion de baldosa de acerado
20 m
Reposicion y recolocacion de baldosa de acerado deterioradas o necesarias para actuaciones en fachada de identicas caracteristicas a las exstentes.
Medicion a certificar: longitud actuada segun criterios de proyecto.

| Medición | Uds. | Largo | Parcial |
|---|---|---|---|
| estimacion | 1 | 20 | 20.00 |
| Total |  |  | 20 |

## D23 CARPINTERIA MADERA

**D23.42** ud Puerta de paso hoja 72cm abatible (P1)
1 ud
Suministro y colocación de puerta interior abatible,segun diseño de documentacion gráfica(P1), de una hoja de 72x203 cm, en DM modelo a definir, acabado en lacado color blanco. Tapajuntas liso en cara interior y exterior con taconcillo de recogida, todo según detalles de planos de carpintería. Incluso bisagras, herrajes de colgar y de cierre en acero inoxidable; ajuste de la hoja, fijación de los herrajes y ajuste final. Incluso condena. Totalmente montada y probada.
Medicion a certificar: unidad colocada segun criterios de proyecto.

| Medición | Uds. | Parcial |
|---|---|---|
| aseo 2 | 1 | 1.00 |
| Total |  | 1 |

**D23.421** ud Puerta de paso hoja 72cm abatible-1 cara espejo (P2)
1 ud
Suministro y colocación de puerta interior abatible de marco oculto, segun diseño de documentacion gráfica (P2), de una hoja de 72x203 cm, en DM modelo a definir, acabado en lacado color blanco y forrada en su cara exterior a sala grupal mediante espejo. Incluso fijo superior de espejo desde puerta a techo. Tapajuntas liso en cara interior y exterior con taconcillo de recogida, todo según detalles de planos de carpintería. Incluso bisagras, herrajes de colgar y de cierre en acero inoxidable; ajuste de la hoja, fijación de los herrajes y ajuste final. Incluso condena. Totalmente montada y probada.
Medicion a certificar: unidad colocada segun criterios de proyecto.

| Medición | Uds. | Parcial |
|---|---|---|
| almacen | 1 | 1.00 |
| Total |  | 1 |

**D23.45** ud Puerta de paso hoja 83cm corredera+forro 1 cara (P3)
3 ud
Suministro y colocación de puerta interior interior de una hoja corredera en armazon oculto (incluido suministro y colocación),segun diseño de documentacion gráfica (P3), de 83X203 cm, en DM modelo a definir, acabado en lacado color blanco y acabado exterior forrrado con revestimiento identico al acabado de la puerta en sus laterales en ancho de 30cm asi como en fijo superior hasta techo.
Incluso suministro y colocacion de cassoneto metalico, herrajes de colgar,uñero y condena interior; ajuste de la hoja, fijación de los herrajes y ajuste final. Totalmente montada y probada.
Medicion a certificar: unidad colocada segun criterios de proyecto.

| Medición | Uds. | Parcial |
|---|---|---|
| vestibulos | 2 | 2.00 |
| almacen 1 | 1 | 1.00 |
| Total |  | 3 |

**D23.41** ud Puerta de paso hoja 73cm corredera (P4)
2 ud
Suministro y colocación de puerta interior interior de una hoja corredera en armazon oculto (incluido suministro y colocación),segun diseño de documentacion gráfica (P4), de 73X203 cm, en DM modelo a definir, acabado en lacado color blanco, incluso tapajuntas con idem material .
Incluso suministro y colocacion de cassoneto metalico, herrajes de colgar,uñero y condena interior; ajuste de la hoja, fijación de los herrajes y ajuste final. Totalmente montada y probada.
Medicion a certificar: unidad colocada segun criterios de proyecto.

| Medición | Uds. | Parcial |
|---|---|---|
| oficce | 1 | 1.00 |
| limpieza | 1 | 1.00 |
| Total |  | 2 |

**D23.411** ud Puerta de paso hoja 83cm corredera (P5)
1 ud
Suministro y colocación de puerta interior interior de una hoja corredera en armazon oculto (incluido suministro y colocación),segun diseño de documentacion gráfica (P5), de 83X203 cm, en DM modelo a definir, acabado en lacado color blanco, incluso tapajuntas con idem material .
Incluso suministro y colocacion de cassoneto metalico, herrajes de colgar,uñero y condena interior; ajuste de la hoja, fijación de los herrajes y ajuste final. Totalmente montada y probada.
Medicion a certificar: unidad colocada segun criterios de proyecto.

| Medición | Uds. | Parcial |
|---|---|---|
| aseo 1 | 1 | 1.00 |
| Total |  | 1 |

**D23.61** ml Revestimiento melamina Egger ARCE MANDAL NATURAL
15.1 ml
Suministro y colocacion de Revestimiento en pader con tablero/placa de 15mm de Egger ARCE MANDAL NATURAL H3840 ST9, con soporte de aglomerado.
Medicion a certificar: superficie ejecutada segun criterios de proyecto

| Medición | Uds. | Largo | Alto | Parcial |
|---|---|---|---|---|
| sala grupal | 1 | 12.57 | 0.6 | 7.54 |
|  | 1 | 12.6 | 0.6 | 7.56 |
| Total |  |  |  | 15.1 |

## D24 CARPINTERIA METALICA (20/05/2026)

**D24.1** ud Escaparate fijo V1
1 ud
Suministro y colocacion de escaparate fijo de aluminio, segun diseño de documentacion gráfica, serie Strugal S64RP "STRUGAL", dimensiones 412x280cm, vidrio termoacústico y stadip segurizado 3+3/6/4, acabado lacado ,en color gris-grafito, con el sello QUALICOAT, que garantiza el espesor y la calidad del proceso de lacado, con rotura de puente térmico, mediante varillas de poliamida, marco de 64 mm, junquillos, galce, juntas de estanqueidad de EPDM, según UNE-EN 14351-1; transmitancia térmica del marco: Uh,m = desde 2,8 W/(m²K); con clasificación a la permeabilidad al aire clase A2, según UNE-EN 12207, clasificación a la estanqueidad al agua clase E2, según UNE-EN 12208, y clasificación a la resistencia a la carga del viento clase V3 según UNE-EN 12210.
Incluso premarco, patillas de anclaje para la fijación de la carpintería, tirador tubular en puerta, bisagras y cerradura de seguridad de 3 puntos, sellador adhesivo y silicona neutra para sellado perimetral de las juntas exterior e interior, entre la carpintería y la obra.
Medicion a certificar: unidad colocada segun criterios de proyecto.

| Medición | Uds. | Parcial |
|---|---|---|
| fachada | 1 | 1.00 |
| Total |  | 1 |

**D24.2** ud Escaparate fijo+Acceso V2
1 ud
Suministro y colocacion de conjunto de escaparate fijo y puerta de acceso a local de aluminio, segun diseño de documentacion gráfica, serie Strugal S64RP "STRUGAL", dimensiones 520x280cm (puerta abatible integrada de 90x280cm con fijo superior), vidrio termoacústico y stadip segurizado 3+3/6/4, acabado lacado ,en color gris-grafito, con el sello QUALICOAT, que garantiza el espesor y la calidad del proceso de lacado, con rotura de puente térmico, mediante varillas de poliamida, marco de 64 mm, junquillos, galce, juntas de estanqueidad de EPDM, según UNE-EN 14351-1; transmitancia térmica del marco: Uh,m = desde 2,8 W/(m²K); con clasificación a la permeabilidad al aire clase A2, según UNE-EN 12207, clasificación a la estanqueidad al agua clase E2, según UNE-EN 12208, y clasificación a la resistencia a la carga del viento clase V3 según UNE-EN 12210.
Incluso premarco, patillas de anclaje para la fijación de la carpintería, sellador adhesivo y silicona neutra para sellado perimetral de las juntas exterior e interior, entre la carpintería y la obra.
Medicion a certificar: unidad colocada segun criterios de proyecto.

| Medición | Uds. | Parcial |
|---|---|---|
| fachada | 1 | 1.00 |
| Total |  | 1 |

**D24.4** ud Escaparate fijo V3
1 ud
Suministro y colocacion de escaparate fijo de aluminio, segun diseño de documentacion gráfica, serie Strugal S64RP "STRUGAL", dimensiones 396x280cm, vidrio termoacústico y stadip segurizado 3+3/6/4, acabado lacado ,en color gris-grafito, con el sello QUALICOAT, que garantiza el espesor y la calidad del proceso de lacado, con rotura de puente térmico, mediante varillas de poliamida, marco de 64 mm, junquillos, galce, juntas de estanqueidad de EPDM, según UNE-EN 14351-1; transmitancia térmica del marco: Uh,m = desde 2,8 W/(m²K); con clasificación a la permeabilidad al aire clase A2, según UNE-EN 12207, clasificación a la estanqueidad al agua clase E2, según UNE-EN 12208, y clasificación a la resistencia a la carga del viento clase V3 según UNE-EN 12210.
Incluso premarco, patillas de anclaje para la fijación de la carpintería, tirador tubular en puerta, bisagras y cerradura de seguridad de 3 puntos, sellador adhesivo y silicona neutra para sellado perimetral de las juntas exterior e interior, entre la carpintería y la obra.
Medicion a certificar: unidad colocada segun criterios de proyecto.

| Medición | Uds. | Parcial |
|---|---|---|
| fachada | 1 | 1.00 |
| Total |  | 1 |

**D24.5** ud Escaparate fijo V4
1 ud
Suministro y colocacion de escaparate fijo de aluminio, segun diseño de documentacion gráfica, serie Strugal S64RP "STRUGAL", dimensiones 188x280cm, vidrio termoacústico y stadip segurizado 3+3/6/4, acabado lacado ,en color gris-grafito, con el sello QUALICOAT, que garantiza el espesor y la calidad del proceso de lacado, con rotura de puente térmico, mediante varillas de poliamida, marco de 64 mm, junquillos, galce, juntas de estanqueidad de EPDM, según UNE-EN 14351-1; transmitancia térmica del marco: Uh,m = desde 2,8 W/(m²K); con clasificación a la permeabilidad al aire clase A2, según UNE-EN 12207, clasificación a la estanqueidad al agua clase E2, según UNE-EN 12208, y clasificación a la resistencia a la carga del viento clase V3 según UNE-EN 12210.
Incluso premarco, patillas de anclaje para la fijación de la carpintería, tirador tubular en puerta, bisagras y cerradura de seguridad de 3 puntos, sellador adhesivo y silicona neutra para sellado perimetral de las juntas exterior e interior, entre la carpintería y la obra.
Medicion a certificar: unidad colocada segun criterios de proyecto.

| Medición | Uds. | Parcial |
|---|---|---|
| fachada | 1 | 1.00 |
| Total |  | 1 |

**D24.6** ud Escaparate fijo V5
1 ud
Suministro y colocacion de escaparate fijo de aluminio, segun diseño de documentacion gráfica, serie Strugal S64RP "STRUGAL", dimensiones 143x280cm, vidrio termoacústico y stadip segurizado 3+3/6/4, acabado lacado ,en color gris-grafito, con el sello QUALICOAT, que garantiza el espesor y la calidad del proceso de lacado, con rotura de puente térmico, mediante varillas de poliamida, marco de 64 mm, junquillos, galce, juntas de estanqueidad de EPDM, según UNE-EN 14351-1; transmitancia térmica del marco: Uh,m = desde 2,8 W/(m²K); con clasificación a la permeabilidad al aire clase A2, según UNE-EN 12207, clasificación a la estanqueidad al agua clase E2, según UNE-EN 12208, y clasificación a la resistencia a la carga del viento clase V3 según UNE-EN 12210.
Incluso premarco, patillas de anclaje para la fijación de la carpintería, tirador tubular en puerta, bisagras y cerradura de seguridad de 3 puntos, sellador adhesivo y silicona neutra para sellado perimetral de las juntas exterior e interior, entre la carpintería y la obra.
Medicion a certificar: unidad colocada segun criterios de proyecto.

| Medición | Uds. | Parcial |
|---|---|---|
| fachada | 1 | 1.00 |
| Total |  | 1 |

**D24.7** ud Separacion fijo+puerta vidrio templado P6 (20/05/2026)
1 ud
Suministro y colocacion de conjunto compuesto por parte fija y puerta abatible de vidrio templado incoloro, segun composicion descrita en documentacion grafica del proyecto, de dimension total 157x300cm (puerta 90x210cm) y de 10 mm de espesor, clasificación de prestaciones 1C1. Incluso kit de herrajes, de acero inoxidable AISI 304.
Incluso premarco, patillas de anclaje para la fijación de la carpintería, tirador tubular en puerta, bisagras y cerradura de seguridad, sellador adhesivo y silicona neutra para sellado perimetral de las juntas exterior e interior, entre la carpintería y la obra.
Medicion a certificar: unidad colocada segun criterios de proyecto.

| Medición | Uds. | Parcial |
|---|---|---|
| sacceso sala grupal | 1 | 1.00 |
| Total |  | 1 |

**D24.8** ud Separacion fijo+puerta vidrio templado P7 (20/05/2026)
1 ud
Suministro y colocacion de conjunto compuesto por parte fija y puerta abatible de vidrio templado incoloro, segun composicion descrita en documentacion grafica del proyecto, de dimension total 215x300cm (puerta 90x210cm) y de 10 mm de espesor, clasificación de prestaciones 1C1. Incluso kit de herrajes, de acero inoxidable AISI 304.
Incluso premarco, patillas de anclaje para la fijación de la carpintería, tirador tubular en puerta, bisagras y cerradura de seguridad, sellador adhesivo y silicona neutra para sellado perimetral de las juntas exterior e interior, entre la carpintería y la obra.
Medicion a certificar: unidad colocada segun criterios de proyecto.

| Medición | Uds. | Parcial |
|---|---|---|
| sacceso sala privada | 1 | 1.00 |
| Total |  | 1 |

**D24.10** ud Mampara ducha fija+corredera (21/05/2026)
1 ud
Mampara frontal, de 1400 mm de anchura y 1900 mm de altura, modelo a definir por la DF, formada por una puerta corredera y un panel fijo, de vidrio translúcido securizado de 6 mm en los fijos y 5 mm en las correderas, con perfiles de aluminio, fijadas a pared. Incluso fijaciones y sellado de juntas.
Incluye: Replanteo y marcado de los puntos de fijación. Instalación de los perfiles que forman la mampara para ducha. Montaje del panel y de la puerta. Montaje de los accesorios. Sellado de las juntas.
Medicion a certificar: unidad instalada segun criterios de proyecto.

| Medición | Uds. | Parcial |
|---|---|---|
| aseo 2 | 1 | 1.00 |
| Total |  | 1 |

## 25 CERRAJERIA

**D24.3** ud Persiana metalica de lamas R2
1 ud
Suminstro y colocacion de Cierre enrollable de lamas de chapa de acero galvanizado, panel microperforado, designado como R2, segun composicion descrita en documentacion grafica del proyecto, de dimensiones 520x280cm, acabado lacado en color a definir por la DF, apertura automática a distancia, con equipo de motorización y dispositivo autoblocante (incluido en el precio). Incluso cerradura central con llave de seguridad.
Medicion a certificar: unidad colocada segun criterios de proyecto.

| Medición | Uds. | Parcial |
|---|---|---|
| acceso local | 1 | 1.00 |
| Total |  | 1 |

**D25.1** ud Barandilla rampa acceso
1 ud
Suministro y colocacion de barandilla de escalera de acceso a local en plataforma recta y rampa de acceso, segun diseño de documentacion grafica, con longitud aproximada de 600cm, conformada por perfiles tubulares de acero inoxidable de diametro 40mm, con una altura total desde la huella de 100cm, segun disposicion de plano de carpinterias de proyecto.
Incluso pletinas de sustentacin verticales y de anclaje para recibido en obra de fábrica con mortero de cemento, industrial, M-5. Elaboración en taller y ajuste final en obra.
Medicion a certificar: unidad colocada segun criterios de proyecto.

## 17 PINTURAS

**RIP030** m2 Pintura plástica sobre paramento interior vertical
417.25 m2
Aplicación manual de dos manos de pintura plástica, color NCS-100-N, acabado mate, textura lisa, la primera mano diluida con un 20% de agua y la siguiente sin diluir, (rendimiento: 0,1 l/m² cada mano); previa aplicación de una mano de imprimación a base de copolímeros acrílicos en suspensión acuosa, sobre paramento interior, vertical, de más de 3 m de altura.
Incluye: Preparación del soporte. Aplicación de una mano de fondo. Aplicación de dos manos de acabado.
Medicion a certificar: superficie ejecutada a cinta corrida segun criterios de proyecto, compensando huecos con vuelta de mochetas y dinteles

| Medición | Uds. | Largo | Alto | Parcial |
|---|---|---|---|---|
| Recepción | 1 | 6.61 | 3.1 | 20.49 |
|  | 1 | 1.63 | 3.1 | 5.05 |
|  | 1 | 3.64 | 3.1 | 11.28 |
|  | 1 | 12.33 | 3.1 | 38.22 |
| escalera | 1 | 3 | 0.3 | 0.90 |
|  | 1 | 3 | 0.15 | 0.45 |
| Espacio Comunidad | 1 | 9.23 | 3.1 | 28.61 |
|  | 1 | 5.52 | 3.1 | 17.11 |
| Sala Grupal | 1 | 12.6 | 3.1 | 39.06 |
|  | 1 | 4.77 | 3.1 | 14.79 |
|  | 1 | 12.57 | 3.1 | 38.97 |
| Sala Privada | 1 | 0.4 | 3.1 | 1.24 |
|  | 1 | 1.13 | 3.1 | 3.50 |
|  | 1 | 1.42 | 3.1 | 4.40 |
| Vestibulo 1 | 1 | 7.8 | 2.7 | 21.06 |
| Office Privado | 1 | 11.42 | 2.7 | 30.83 |
| Vestibulo 2 | 1 | 11.35 | 3.1 | 35.19 |
| Almacen 1 | 1 | 19.33 | 3.1 | 59.92 |
| Almacen 2 | 1 | 13.29 | 3.1 | 41.20 |
| Bajo carp.fachada |  |  |  |  |
| V1 | 1 | 4.12 | 0.3 | 1.24 |
| V2 | 1 | 5.2 | 0.3 | 1.56 |
| V3 | 1 | 3.96 | 0.3 | 1.19 |
| V4 | 1 | 1.88 | 0.3 | 0.56 |
| V5 | 1 | 1.43 | 0.3 | 0.43 |
| Total |  |  |  | 417.25 |

**RIP035** m2 Pintura plástica sobre paramento interior horizontal.
200 m2
Aplicación manual de dos manos de pintura plástica, color NCS-100-N, acabado mate, textura lisa, la primera mano diluida con un 20% de agua y la siguiente sin diluir, (rendimiento: 0,1 l/m² cada mano); previa aplicación de una mano de imprimación a base de copolímeros acrílicos en suspensión acuosa, sobre paramento interior de yeso proyectado o placas de yeso laminado, horizontal, a más de 3 m de altura.
Incluye: Preparación del soporte. Aplicación de una mano de fondo. Aplicación de dos manos de acabado.
Medicion a certificar: superficie ejecutada a cinta corrida segun criterios de proyecto, compensando huecos con vuelta de mochetas y dinteles

| Medición | Uds. | Largo | Parcial |
|---|---|---|---|
| idem techo PYL general | 1 | 200 | 200.00 |
| Total |  |  | 200 |

**18003** m2 Pintura al esmalte s/elementos metalicos
69.16 m2
Esmalte sintético, color y acabado a definir por la D.F., sobre superficie metálica, incluso limpieza y preparación de la superficie a pintar, mediante medios manuales hasta dejarla exenta de grasas, dos manos de imprimación, con un espesor mínimo de película seca de 45 micras por mano (rendimiento: 0,111 l/m²) y dos manos de acabado con esmalte sintético con un espesor mínimo de película seca de 35 micras por mano (rendimiento: 0,08 l/m²).
Medicion a certificar: superficie ejecutada (medido 1 cara) segun criterios de proyecto

| Medición | Uds. | Largo | Alto | Parcial |
|---|---|---|---|---|
| sobre alucobond exterior | 1 | 6.3 | 4.22 | 26.59 |
|  | 1 | 2.01 | 4.22 | 8.48 |
|  | 1 | 1.83 | 4.22 | 7.72 |
|  | 1 | 3.15 | 4.22 | 13.29 |
|  | 1 | 1.61 | 4.22 | 6.79 |
|  | 1 | 1.49 | 4.22 | 6.29 |
| Total |  |  |  | 69.16 |

## 18 VARIOS

**17.08** ud Barras accesibles en baño
2 ud
Suministro y colocacion de barra de sujeción para personas con discapacidad, rehabilitación y tercera edad, para inodoro, colocada en pared, abatible, con forma de U, de acero inoxidable AISI 304 acabado mate, de dimensiones totales 790x130 mm con tubo de 33 mm de diámetro exterior y 1,5 mm de espesor, con portarrollos de papel higiénico. Incluso elementos de fijación.
Medicion a certificar: unidad colocada segun criterios de proyecto.

| Medición | Uds. | Parcial |
|---|---|---|
| aseo | 2 | 2.00 |
| Total |  | 2 |

**17.081** m2 Rotulo exterior retroiluminado perimetral
29.76 m2
Suministro y colocacion de Rotulo exterior retroiluminado enfachada de diseño/ubicacion segun planos de documentacion grafica. Incuye elementos de fijación y conexionado electrico.
Medicion a certificar: superficie colocada segun criterios de proyecto.

| Medición | Uds. | Largo | Alto | Parcial |
|---|---|---|---|---|
| c/Jazmineras | 1 | 18.16 | 0.85 | 15.44 |
| c/Angel Olavarría | 1 | 16.85 | 0.85 | 14.32 |
| Total |  |  |  | 29.76 |

**170812** ud Banderola retroiluminada en fachada
1 ud
Suministro y colocacion de Banderola exterior retroiluminado en fachada de diseño/ubicacion segun planos de documentacion grafica. Incuye elementos de fijación y conexionado electrico.
Medicion a certificar: superficie colocada segun criterios de proyecto.

**18.02** ud Espejo aseo retroiluminado redondo
2 ud
Suministro y colocacion de espejo en aseos, modelo a definir por la D.F. retroilouminado y redondo. Incuye elementos de fijación.
Medicion a certificar: unidad colocada segun criterios de proyecto.

| Medición | Uds. | Parcial |
|---|---|---|
| aseos | 2 | 2.00 |
| Total |  | 2 |

**178.03** ud Jabonero/Escobillero/Portarrollos aseo
2 ud
Suminstro y colocacion de juego de accesorios compuesto por jabonero-escobillero y portarrollos en aseo marca/modelo a definir por la DF. Incuye elementos de fijación.
Medicion a certificar: unidad colocada segun criterios de proyecto.

| Medición | Uds. | Parcial |
|---|---|---|
| aseos | 2 | 2.00 |
| Total |  | 2 |

**18.04** ud Secamanos
2 ud
Suminstro y colocacion de portarrollos en aseo marca/modelo a definir por la DF. Incuye elementos de fijación.
Medicion a certificar: unidad colocada segun criterios de proyecto.

| Medición | Uds. | Parcial |
|---|---|---|
| aseos | 2 | 2.00 |
| Total |  | 2 |

**18.07** m2 Mosquiteras en rejillas
42.1 m2
Suministro y colocacion de tela mosquiteras en cara interior de rejillas existente en fachada.
Medicion a certificar: superficie colocada segun criterios de proyecto.

| Medición | Uds. | Largo | Parcial |
|---|---|---|---|
| c/Jazmineras | 1 | 7.32 | 7.32 |
|  | 1 | 6.6 | 6.60 |
|  | 1 | 5.25 | 5.25 |
|  | 1 | 5.3 | 5.30 |
| c/Angel Olavarría | 1 | 5.93 | 5.93 |
|  | 1 | 11.7 | 11.70 |
| Total |  |  | 42.1 |

**18.08** ud Colocacion cuadro Hall of Fame P24/3
1 ud
Colocación de cuadros Hall of Fame, ubicados segun plano 24, elemento 3.
Medicion a certificar: unidad colocada segun criterios de proyecto.

**18.09** ud Mueble recepcion P24/4
1 ud
Suministro y Colocación de mueble mostrador, ubicados segun plano 24, elemento 4, segun diseño de proyecto y manual de la franquicia.
Medicion a certificar: unidad colocada segun criterios de proyecto.

**18.10** ud Mueble trasero mostrador P24/5
1 ud
Suministro y Colocación de mueble trasero mostrador, ubicados segun plano 24, elemento 5, segun diseño de proyecto y manual de la franquicia.
Medicion a certificar: unidad colocada segun criterios de proyecto.

**18.11** ud Mueble cafe P24/6
1 ud
Suministro y Colocación de mueble "cafe", ubicados segun plano 24, elemento 6, segun diseño de proyecto y manual de la franquicia.
Medicion a certificar: unidad colocada segun criterios de proyecto.

**18.12** ud Colocacion de stores en sala privada P24/9
3 ud
Suministro y Colocacion de stores en sala privada, ubicados segun plano 24, elemento 9 (3 uds).
Medicion a certificar: unidad colocada segun criterios de proyecto.

**18.13** m2 Espejos en pared P24/10+19
23.87 m2
Suministro y colocaicon de Revestimeinto de pared mediante espejo 3mm.
Medicion a certificar: superficie colocada segun criterios de proyecto.

| Medición | Uds. | Largo | Alto | Parcial |
|---|---|---|---|---|
| sala privada | 1 | 3.9 | 3 | 11.70 |
| sala grupal (+0.10 a +2.43) | 1 | 2.81 | 2.33 | 6.55 |
|  | 1 | 2.41 | 2.33 | 5.62 |
| Total |  |  |  | 23.87 |

**18.14** ud Taquillas
10 ud
Instalacion de de taquillas DRY 4/p 180x30x50 p/moneda. Blanco con zócalo taquillas en compacto 10 mm. Negro. Numeración taquillas cierre moneda y candado, llave maestra, cierre con resbalón y moneda.
Nota: El suministro lo llevara a cabo un proovedor externo.
Medicion a certificar: unidad colocada segun criterios de proyecto.

**18.15** ud Colocacion mobiliario cambiadores P24/17
2 ud
Colocacion mobiliario cambiadores, ubicados segun plano 24, elemento 17, compuesto por espejo, banco y cortina
Medicion a certificar: unidad colocada segun criterios de proyecto.

**18.16** ud Mobiliario ofifce P24/22
1 ud
Suministro y colocacion de mobiliario para ofifce, compuesto por encimera, mesa, fregadero, griferia (conexion agua+desagues) ubicados segun plano 24, elemento 22.
Medicion a certificar: unidad colocada segun criterios de proyecto.

## 20 CONTROL DE CALIDAD

**21.01** ud Pruebas instalacion electrica y alumbrado
1 ud
Prueba de funcionamiento de la instalación de fuerza y alumbrado, incluso medida de la resistencia a tierra, esquemas de cuadro electrico, comprobación del buen funcionamiento de los interruptores magnetotermicos y diferenciales, comprobacion de puntos de luz, tomas de corriente y caidas de tension, emision de informe final.
Medición a certificar: unidad recepcionada por la D.F.

**20.02** ud Pruebas instalacion ventilacion
1 ud
Prueba de funcionamiento de la instalación de ventilación y extracción, incluso comprobacion del funcionamiento de los detectores, puesta en marcha de los ventiladores de impulsión y extracción y emision de informe tecnico.
Medición a certificar: unidad recepcionada por la D.F.

**20.03** ud Pruebas Instalacion Climatizacion
1 ud
Prueba de funcionamiento de la instalación de climatización, incluso puesta en marcha de las maquinas exteriores e interiores y emision de informe tecnico.
Medición a certificar: unidad recepcionada por la D.F.

## 22 GESTION DE RESIDUOS

**GR.01** ud Gestion de residuos
1 ud
Gestión de residuos de construcción y demolición, para adecuacion de local comercial en bruto destinado a centro de pilates.
Medición a certificar: unidad gestionada segun criterios de proyecto.

## 21 SEGURIDAD Y SALUD

**SS.01** ud Instalaciones de Salud y Bienestar
1 ud
Instalaciones de salud y bienestar según se prescriben y detallan en el "studio de seguridad y salud" del presente proyecto, el R.D.. De 1627/97 y guía técnica del insht.
Medición a certificar: unidad recepcionada por la D.F.

**SS.02** ud Protecciones colectivas
1 ud
Protecciones colectivas según se prescriben y detallan en el "studio de seguridad y salud" del presente proyecto, el R.D.. De 1627/97 y guía técnica del insht.
Medición a certificar: unidad recepcionada por la D.F.

**SS.03** ud Protecciones individuales
1 ud
Protecciones individuales según se prescriben y detallan en el "studio de seguridad y salud" del presente proyecto, el R.D.. De 1627/97 y guía técnica del insht.
Medición a certificar: unidad recepcionada por la D.F.

**SS.04** ud Señalizacion y acotamiento
1 ud
Señalizacion y acotamiento según se prescriben y detallan en el "estudio de seguridad y salud" del presente proyecto, el R.D.. De 1627/97 y guía técnica del insht.
Medición a certificar: unidad recepcionada por la D.F.

| Código | Ud | Descripción | Precio |
|---|---|---|---|
| % | % | Costes directos complementarios (28/01/2022) | 0 |
| re150101 | kg | Envases de papel y cartón. (28/01/2022) | 0 |
| re150104 | kg | Envases metálicos. (28/01/2022) | 0 |
| re170201 | kg | Madera. (28/01/2022) | 0 |
| re170203 | kg | Plástico. (28/01/2022) | 0 |

**re170604** kg Materiales de aislamiento distintos de los especificados en los (28/01/2022)
Precio: 0
Materiales de aislamiento distintos de los especificados en los códigos 17 06 01 y 17 06 03.

| Código | Ud | Descripción | Precio |
|---|---|---|---|
| ruo170101 | kg | Hormigón (hormigones, morteros y prefabricados). (04/01/2022) | 0 |
| ruo170102 | kg | Ladrillos. (04/01/2022) | 0 |
| ruo170103 | kg | Tejas y materiales cerámicos. (04/01/2022) | 0 |
| ruo170201 | kg | Madera. (04/01/2022) | 0 |
| ruo170202 | kg | Vidrio. (04/01/2022) | 0 |
| ruo170203 | kg | Plástico. (04/01/2022) | 0 |
| ruo170401 | kg | Cobre, bronce, latón. (04/01/2022) | 0 |
| ruo170402 | kg | Aluminio. (04/01/2022) | 0 |
| ruo170405 | kg | Hierro y acero. (04/01/2022) | 0 |
| ruo170407 | kg | Metales mezclados. (04/01/2022) | 0 |
| ruo170411 | kg | Cables distintos de los especificados en el código 17 04 10. (04/01/2022) | 0 |

**ruo170504** kg Tierra y piedras distintas de las especificadas en el código 17 (04/01/2022)
Precio: 0
Tierra y piedras distintas de las especificadas en el código 17 05 03.

**ruo170604** kg Materiales de aislamiento distintos de los especificados en los (04/01/2022)
Precio: 0
Materiales de aislamiento distintos de los especificados en los códigos 17 06 01 y 17 06 03.

**ruo170802** kg Materiales de construcción a partir de yeso distintos de los esp (04/01/2022)
Precio: 0
Materiales de construcción a partir de yeso distintos de los especificados en el código 17 08 01.

**ruo170904** kg Residuos mezclados de construcción y demolición distintos de los (04/01/2022)
Precio: 0
Residuos mezclados de construcción y demolición distintos de los especificados en los códigos 17 09 01, 17 09 02 y 17 09 03.
